# EDV - Starkstrom
Angebotsaufforderung (GAEB 90, DA83)
Vergabenummer: 0200-2022
Währung: EUR
Auftraggeber: Kreisverwaltung Südwestpfalz

## Zusätzlicher Text
Bei diesen Maßnahmen handelt es sich um die Realisierung des IT-Paktes
in der Form, dass eine neue Infrastruktur für die EDV-Verkabelung und
der notwendigen 230 V Versorgung in den Klassenräumen sicher stellt.

Das Gebäude hat 3 Etagen und zusätzlich einen Krichkeller.

Die Maßnahme muß bis Ende 2024 abgeschlossen sein!

Die Sanierung erfolgt etagenweise, wobei im Vorfeld bauseits die
vorhandenen Deckenplatten demontiert werden. In den Fluren werden diese
in einer Breite von ca. 1,20 m entfernt (bauseits). Die
Unterkonstruktion der OWA-Decke 1,20 x 0,6 m bleibt bestehen.

Dies bedeutet, dass bei der Montage mit Erschwernissen zur Einbringung
und Montage der
Kabelbahnen sowie des Kabelzuges zu rechnen ist bzw. im Angebot
einzukalkulieren sind.

Die Inbetriebnahme des neuen EDV+230V Netzes kann erst im Sommer 2024
erfolgen. Danach wird die bestehende Verkabelung außer Betrieb gesetzt.

Die Arbeiten in Form von Lärmbelästigungen (Bohren, Klopfen ect.) sind
während des Schulbetriebes ausgeschlossen. Die Arbeiten können nur
außerhalb der Schulzeiten getätigt werden. (später Nachmittag, Feiertag,
Sonntag und Ferienzeiten). Dies muss in der Kalkulation berücksichtigt
werden.

## Schulzentrum Dahn Digitalpakt
Datum: 30.03.22

### Abschnitt 01 EDV - Übertragungsnetze IT-Pakt

#### Unterabschnitt 01.01 Die Positionen beinhalten liefern montieren und betriebsfertig anschließen

**01.01.0010 LWL-Leitung A/I-DQ(ZN)BH 1x12E9/125 OM 3**
Installationskabel A/I-DQ(ZN)BH 1x12E9/125 OM3
geeignet für direkte Erdverlegung;
zum Aufbau von Übertragungsstrecken OF10000 bei
Anwendung 100Gbase-ER4 gem. Tabelle F.5 in
EN50173-1:2011-09;
nichtmetallischer Nagetierschutz;
Dispersion: max. 18 ps/nm x km

liefern, montieren und anschließen
Menge: 480,000 m

**01.01.0020 Patchfeld Spleißkassette LWL fix OM 3/ E2000 compact/duplex**
Patchfeld mit Spleißkassette und allem systembedingten
Zubehör, LWL, 2 Höheneinheiten, zum Festeinbau,
modular, Einmodenfaser OM 3, DIN EN 50173-1, Ferrulen
aus Zirkonia Keramik, Kontakte mit APC 8 Grad, DIN EN
61753-1, Assemblierungsklasse Grade C, Anzahl
Ausbrüche 12, bestückt mit E-2000 compact/duplex
Durchführungskupplungen,
Anzahl Kupplungen  24  St,
Anzahl Pigtails  24  St.
Menge: 1,000 St

**01.01.0030 Spleisboxx19 Zoll 24xE9/125 0M 3, Lc**
metallisches Gehäuse zur Befestigung auf Tragschiene;
Gehäuselochungen vorhanden für alternative Wandmontage;
Deckelgehäuse klappbar und rastend;
Frontblende verschraubt, abnehmbar und wechselbar;
Kabelzuführung aus mindestens drei Richtungen möglich;
Zugentlastungsklemme für Bündelader- und Mini-
Breakoutkabel;
LWL-Kupplungen montiert;
Beschriftungsstreifen auf der Frontseite;
Tragschienenhalter montiert auf Rückseite;
Spleisskassette mit Deckel eingebaut, klappbar;
Spleisskassette inkl. metallischer Crimpspleißschutze;
Faserpigtails auf Kupplungen gesteckt, offene Enden
spleißfertig abgesetzt und in Spleißkassette abgelegt;
Faserpigtails farbig codiert;

Anforderungen:
Gehäuse:
- Maße: max. 125x35mm (HxB)
- Tiefe: max. 140mm
- Befestigung: TH35 nach DIN 60715
- Material Stahlblech 1mm,
pulverbeschichtet
- Farbe: lichtgrau, ähnlich RAL 7035
Frontplatte:
- Befestigung: mit Gehäuse verschraubt
- Material Aluminium, pulverbeschichtet
- Farbe: lichtgrau, ähnlich RAL 7035
Kupplungen:
- Typ: E2000Compact gem. IEC 61754-2
- Montage: Snap-In
- Anzahl: mindestens 6xE2000compact
- Hülse: Keramik
- Farbe: grün
Pigtails:
- Länge: 1,5m
- Farbe codiert gem. IEC 60304
- Fasertyp E9/125 OM 3 gem G657.A1

Lieferung inklusive:
- Kabeldurchführung: M20x1,5
- Blindstopfen 2 x M20
- Kabelbinder mindestens 2 Stück
- Spleißkassette 1 x mit Deckel
- Crimpspleißschutz metallisch, mindestens 12
Stück
- Tragschienenadapter: metallisch, montiert
- Kabelzugentlastung: bestehend aus Grundträger,
Klemmblech, Schraube
Menge: 9,000 st

**01.01.0040 Messung LWL OF1000**
STLB-Bau 2016-10 061
Messung LWL-Kabel, DIN EN 50173, OF 1000, Nachweis der
Polarität, Länge und Einfügedämpfung, Dokumentation
vorab digital zur Prüfung und nach Freigabe als
Ausdruck und auf Datenträger, im PDF-Format und mit
Originaldateien, als Standard-Report, in 2-facher
Ausfertigung.
Menge: 18,000 St

**01.01.0050 Patchfeld Spleißkassette LWL fix OM 3 LC**
Patchfeld mit Spleißkassette und allem systembedingten
Zubehör, LWL, 2 Höheneinheiten, zum Festeinbau,
Einmodenfaser OM 3, DIN EN 50173-1, Ferrulen aus
Zirkonia Keramik, Kontakte mit APC 8 Grad, DIN EN
61753-1, Assemblierungsklasse Grade B, Anzahl
Ausbrüche 24, bestückt mit LC-Durchführungskupplungen,
Anzahl Kupplungen  24  St,
Anzahl Pigtails  24  St.
Menge: 1,000 St

**01.01.0060 EDV Schrank HE 42**
- Mit festem 19-Einbau frontseitig und
 rückseitig für Einbauten nach DIN EN 60297-3
  Schrankgröße H/B/T =2.00x 80x 80 cm/ 42 HE,
  inkl. Be-und Entlüftung
- Asymmetrische Installation der Profile im
 Schrank (19 Zoll Bereich auf der rechten
 Seite), optional auch linksseitig oder mittig
 möglich

- Einbau von Einbschubschienen und 19-
 Zwischenböden möglich
- Flexible Montage der Einbauten mit T-Nut
 Belastbarkeit (statisch)
 - 1000 kg bei stationärer Ausführung
 - 300 kg bei mobiler Ausführung
 Farbe
 Bestellendziffer .1:
 Deckblech, Verkleidungsteile und Rücktür:
 RAL 7035 Lichtgrau
 Schrankprofile: RAL 5008 Graublau
 Bestellendziffer .9:
 Deckblech, Verkleidungsteile und Rücktür:
 RAL 7035 Lichtgrau
 Schrankprofile: RAL 7021 Schwarzgrau
 Lieferumfang
 1 Grundgestell mit 4 Dacobas Profilen
 4 19 T-Nut Profile mit HE Markierung
 1 Frontblende mit zusätzlichem
 Installationsplatz für 3x 3HE
 2 Seitenteile (abnehmbar)
 1 Deckel geschlossen
 1 Rücktür, einflügelig, Stahlblech, mit
 Griff und Schließzylinder
 4 Stellfüße (bei stationärer Ausführung)
 4 Doppellenkrollen, 2x Lenkrollen und
 2x Bockrollen (bei mobiler Ausführung)
 1 Erdungsset, komplett (VDE 0100)
Menge: 7,000 St

**01.01.0070 Patchkabel LWL L 2 m E2000 compact/duplex 2.Seite E2000 compact/duplex**
Patchkabel, LWL, Multiodenfaser OM3, DIN EN 50173-1, 2
E 9/125,
Länge Kabel  2  m,

liefern, montieren und anzuschliesen.
Menge: 30,000 St

**01.01.0080 Kabelführungsleiste**
19 Zoll Kabelführungsleiste 1HE
5 x Kabelösen aus Stahl

liefern und betriebsfertig montieren.
Menge: 40,000 ST

**01.01.0090 Patchpanel modular 24xRJ45 voll bestückt**
Kategorie 6 A, 19", 1HEVerteilfeld,
24 Ports mit einzelgeschirmten RJ45-Buchsen,
Farbe kieselgrau (RAL 7035)

Geschlossenes Metallgehäuse, Schirmhaube zur
werkzeuglosen Montage, variable Rasthöhe zur
Anpassung an verschiedene Kabeldurchmesser,
separate Schirmkontaktierung für jedes
Datenkabel, VDE Erdungsklemme des
Verteilfeldes, getrennte Schirmkontaktierung
und Zugentlastung, integrierte Kabelabfangung,
Erfüllung der Komponentenanforderung für die Kategorie
6
nach De-Embedded Testing nach TIA 586 B 2.1
bzw. NP IEC 60603-7-5 bis 250 MHz auf allen
Paarbelegungen, Erfüllung der Linkklasse E
nach IS 11801 2te Ausgabe, für Gigabit
Ethernet 1000 Base T, 1000 Base TX,
1000 Base TX2 und ATM LAN 1200 Mbit/s
Erfüllung der EN 55022 Klasse B
(Abstrahlung),

Buchsen: RJ 45, Einzelschirmung
Anzahl RJ-45: 24
Anschluss: 8-polig
Schirmkontakt: 4-fach
Anschlusstechnik: LSA+ kompatible Enhanced
110Connect IDC Blocks Schneidklemme
Beschaltung: TIA 586 A oder B
Aderndurchmesser: 0,4 - 0,65 mm (AWG 22-24)
Erdung: DIN Erdungsbolzen
Farbe: RAL7035
Einbaumaß: 1 HE
komplett liefern, montieren und betriebsfertig
anschließen.

angebotenes
Fabrikat: '............................................
........'
  (vom Bieter einzutragen)

Typ:  '...........................................
.........'
  (vom Bieter einzutragen)

Fehlende Angaben führen gemäß § 16 Absatz 1 Nr. 3
VOB/A
zum Ausschluss des Angebotes.
Menge: 60,000 ST

**01.01.0100 Patchkabel 1m**
RJ-45 Rangier- bzw. Anschlusskabel der Kategroie 6,
2 Meter, Farbe weiß,

liefern, komplett betriebsfertig montieren und
anschließen.
Menge: 140,000 ST

**01.01.0110 Datendose Kat 6 2-fach**
Kategorie 6 A / 10 GB Zweifach-Anschlussdose
Schrägauslass
zur Aufnahme  von 1 einzelgeschirmten 6 A RJ45-Buchsen,
oder wahlweise mit LWL und UTP Jacks,
mit  Blindabdeckungen sowie 1 Beschriftungsfeldern

Farbe: reinweiß (RAL 9010)
Einbaumass: 1 HE
Maße: 50 x 50 mm
Inkl. Zentralplatte
inkl. Rahmen

komplett liefern, montieren und betriebsfertig
anschließen.
Menge: 350,000 ST

**01.01.0120 Datenkabel Kat 7A Simplex 1200 MHz ( halogenfrei )**
1200 MHz AWG 23 Gebäude-Innenkabel mit Geflecht-
und Paar-Folienschirm S/FTP PIMF orange  4x(2xAWG23/1
PiMF 1200 MHz) KAT 7A, ( halogenfrei )
Farbe weiß

Mehrdienstefähiges, kompaktes, doppelt
geschirmtes 1200 MHz AWG 23 Gebäude-
Innenkabel für Universelle Strukturierte
Gebäudeverkabelungen (IS 11801, EN 50173,
TIA 586) mit Geflecht- und Paar-Folienschirm
4x(2xAWG23/1 PiMF 1200 MHz), übertrifft die
Anforderungen von Kategorie 7 zum Aufbau von
Übertragungsstrecken der Klasse E nach DIN
44312-5 und Kategorie 7 für die Klasse F
gemäß IS 11801 bzw. EN 50173 deutlich,
halogenfrei flammwidrig, LS-FRNC.

Adern: 1,45 mm, paarig verseilt
Leiter: AWG 23
Schirm: Paare einzeln abgeschirmt, Geflechtschirm
Mantel: flammwidrig und halogenfrei LSFRNC
Farbe: weiß
Isolationswiderstand: min. 5GOhm x km
Außendurchmesser: 8 mm nominal
Impedanz: 100 Ohm +/- 15% / > 1 MHz
Betriebskapazität: 46 nF/km
Transferimpedanz: max. 5mOhm/m /10 MHz
Brandlast: 0,126 kWh/m gem. IEC 60332-3
NVP: 0,74 x c
Biegeradius: 4x Kabeldurchmesser verlegt,
8 x Kabeldurchmesser bei Installation gemäß
EN 50174
komplett liefern, in Teillängen, betriebsfertig
verlegen

angebotenes
Fabrikat: '............................................
........'
  (vom Bieter einzutragen)

Typ:  '...........................................
.........'
  (vom Bieter einzutragen)

Fehlende Angaben führen gemäß § 16 Absatz 1 Nr. 3
VOB/A
zum Ausschluss des Angebotes.
Menge: 35500,000 M

**01.01.0130 Messung Kupfer CAT 6 A**
Messungen und Dokumentation Kupferverkabelung

Es werden Messungen gemäß prEN50173-1 2nd
Messungen Class-E (Channel) für jede Verkabelungsstrecke durchgeführt.

Die Dokumentation der Anschlussdosen und der
Patchpanel erfolgt nach Vorgaben des Auftragsgebers.

Die Dokumentation der Messungen erfolgt in
elektronischer Form, wobei die Ergebnisse tabellarisch
und grafisch gespeichert werden.
Menge: 700,000 ST

**01.01.0140 Dokumentation (KAT 6 A )**
Dokumentation über die Kontakt- bzw. PIN-Belegungen
eines aufgelegten Kabelstranges Klass E
der EDV-Anlage,
inkl. Beschriftung auf den EDV-Anschlussdosen und
den Patchfeldern im Verteilerschrank,
siehe Vorbemerkungen.
Menge: 700,000 ST

**01.01.0150 Kabelbühne**
Breite 400 mm, mit Hängestiele Länge 500 mm und
Ausleger 400 mm
Menge: 830,000 m

**01.01.0160 Ausleger 400mm**
Ausleger aus Stahl feuerverzinkt,
schwere Ausführung, Länge: 400 mm,
komplett mit allem Verbindungs- und efestigungsmaterial, liefern und betriebsfertig montieren.
Menge: 1200,000 ST

**01.01.0170 Hängestiele 500 mm**
Hängestiele 500 mm,
komplett mit allem Verbindungs- und Befestigungsmaterial ( Stahldübel ), liefern und betriebsfertig
montieren.
Menge: 1200,000 ST

**01.01.0190 F90 Kabelbühne**
Breite 400 mm, mit Hängestiele Länge 500 mm und
Ausleger 400 mm
Menge: 220,000 m

**01.01.0200 Rohr für DN 40**
Kunststoff-Isolierrohr DN40
als Teilmengen liefern und montieren
Menge: 2600,000 m

### Abschnitt 02 Starkstromanlagen IT-Pakt UV - liefern montieren und betriebsfertig anschließen

#### Unterabschnitt 02.01 UV 1 - 7

**02.01.0010 Wandschrank AP Maße 1120x820x140**
AP-Wandverteilung Schutzart IP 43,
 mit Allgemeinabgängen und Sicherheitsabschaltung,
schutzisoliert, entsprechend den allgemeinen
Vorbemerkungen,
nach VDE 0660, Teil 500  und 504,
Komplett mit allen systemgebundenen
Befestigungskomponenten,
Abdeckungen Abschottungen und Verteilerfeldern
gemäß BGV A3 mit Normfeldtechnik nach VDE 0603, DIN
43870, zur Aufnahme der Komponenten wie in Abschnitt
43.04 beschrieben.

Die Einbau- und Steuerungskomponenten sind
betriebsfertig nach VDE/DIN/IEC und BGV A3 auf
Klemmleiste zu verdrahten. Das Sammelschienensystem
muss auf die Gesamtleistung abgestimmt sein.

Als Unterverteilung inkl. aller notwendigen
Verbindungs-, Klein- und Befestigungsteile verdrahtet,
einschließlich liefern, betriebsfertig montieren,
einschließlich dem Anschluss aller ankommenden und
abgehenden Kabel und Leitungen, sowie der
Inbetriebsetzung der Anlage, wie vor.

Nennspannung:  500V 50 Hz
Betriebsspannung :  400V/230V 50 Hz
Schutzart  :  IP 43
Montageart  :  AP
Farbe:  RAL 7035,
  pulverbeschichtet
Türe  :  ja, abschließbar
Zugänge :  oben/unten
Abgänge :  oben/unten
Abmessungen HxBxT: ca. 1124/824/140
liefern, montieren und betriebsfertig
anschließen,

wie,
Fabrikat : Striebel & John

oder gleichwertiger Art

angebotenes
Fabrikat: '............................................
  (vom Bieter einzutragen)

Typ:  '...........................................
'
  (vom Bieter einzutragen)

Fehlende Angaben führen gemäß § 16 Absatz 1 Nr. 3
VOB/A zum Ausschluss des Angebotes.
Menge: 7,000 ST

**02.01.0020 4-poliger Überspannungs-Ableiter für 230/400 V TN-S-Systeme mit Fernmeldekontakt für Überwachungseinrichtung (potentialfreier Wechsel)**
4-poliger Überspannungs- Ableiter für 230/400 V
TN-S-Systeme
mit Ableiter Typ 2 nach EN 61643-11 Hochleistungsfähige
Varistor-Technologie Basisteil mit gesteckten
Schutzmodulen Einfacher Schutzmodul-Wechsel durch
Modulentriegelungstaste
Höchste Dauerspannung: 275 V AC
Schutzpegel: <= 1,25 kV
Nennableitstoßstrom: 20 kA
Kurzschlußfestigkeit: 50 kAeff
Vibrationsfeste Modulverriegelung
Energetische Koordination nach DIN V VDE V 0185-4
mit Typ 1und Typ 3-Ableiter der Red/Line-Familie
Überwachung: Thermo-Dynamik-Control
Funktions- und Defektanzeige Schutzmodul-Kodierung
Multifunktionsanschlussklemmen für Leiter und
Kammschienenanschluss Reiheneinbaugerät nach DIN 43880,
4TE liefern und montieren
wie,
Fabrikat: DEHN + SÖHNE
Typ  : DG M TNS 275 FM
Art.Nr. : 952405

oder gleichwertiger Art

angebotenes
Fabrikat: '............................................
  (vom Bieter einzutragen)

Typ:  '...........................................
'
  (vom Bieter einzutragen)

Fehlende Angaben führen gemäß § 16 Absatz 1 Nr. 3
VOB/A zum Ausschluss des Angebotes.
Menge: 7,000 ST

**02.01.0030 Fehlerstrom-Schutzschalter 40-0,03-4polig**
Fehlerstrom-Schutzschalter
nach IEC/EN 61008-1 (VDE0664 Teil 10),
IEC 61008-2-1 (VDE 0664 Teil 11) und
IEC/EN 61543 (VDE 0664 Teil 30)

Kurzschlussfestigkeit 10 kA mit definierter
Vorsicherung bzw. Vorsicherungsautomaten

In mit  40 A
Idn mit 30 mA
Polzahl 4

Bemessungsspannung:
zweipolig  230 V AC
mehrpolig  230/400 V AC

Anlegekante für Kennzeichnungsschilder
Aufnahme für Betätigungssperre
Verdrahtung:
Phasensammelschienen hintere Ebene, Einspeisung und
Abgänge vordere Ebene
Anbaumöglichkeit für Signalkontakt/Hilfsschalter (1 W;
Funktion S/H umschaltbar), Hilfsschalter,
Unterspannungsauslöser
Kennzeichnungsschilder
Betätigungssperre
komplett liefern, montieren und betriebsfertig
anschließen

angebotenes
Fabrikat: '............................................
  (vom Bieter einzutragen)

Typ:  '...........................................
'
  (vom Bieter einzutragen)

Fehlende Angaben führen gemäß § 16 Absatz 1 Nr. 3
VOB/A zum Ausschluss des Angebotes.
Menge: 42,000 ST

**02.01.0040 Phasenwächter**
Netzwächter zur Überwachung von 3 Phasen
auf Ausfall oder Unterspannung

Nennspannung:  230V / 400V 50 Hz
Abmessungen:  H = 90 x B = 35 x T =
59mm (2TE)
Montage:  Hutschienenmontage
Relaiskontakte:  2 x potentialfreie
Wechsler
  (max. 5A)
Ansprechwerte:  0,85 x Nennspannung
Anschlussklemmen:  0,5 - 2,5 qmm

komplett liefern, montieren und betriebsfertig
anschließen.

Fabrikat: Gessler
Typ:  DNÜ
oder gleichwertiger Art

angebotenes
Fabrikat: '............................................
  (vom Bieter einzutragen)

Typ:  '...........................................
'
  (vom Bieter einzutragen)

Fehlende Angaben führen gemäß § 16 Absatz 1 Nr. 3
VOB/A zum Ausschluss des Angebotes.
Menge: 7,000 St

**02.01.0050 Sicherungsautomat B16/3**
Sicherungsautomat für Leitungsschutz
gemäß DIN VDE 0641 Teil 11, IEC 60898, EN 60898,
EN 60898, IEC 60947-2, EN 60947-2
Bemessungsschaltvermögen 6 kA
Auslösecharakteristik: B mit In 16 A
Polzahl 3
Energiebegrenzungsklasse 3
Bemessungsspannung: 400V AC
Trennereigenschaften nach IEC 60898-1
Anlegekante für Kennzeichnungsschilder
Aufnahme für Betätigungssperre
Verdrahtung:
Phasensammelschienen hintere Ebene, Einspeisung und
Abgänge vordere Ebene

Nachträglich anbaubar:
Signalkontakt/Hilfsschalter 1 W oder Hilfsschalter 1W
mit kl. Schaltleistung < 5VA, rechts bis 3x;
Hilfsschalter 1S/1Ö, 2S oder 2Ö links;
integrierter Hilfskontakt, 1S oder 1Ö;
Unterspannungsauslöser oder Arbeitsstromauslöser

Kennzeichnungschilder (BS) vorgedruckt oder Etiketten
zum Selbstdruck (ILS)

Betätigungssperre

komplett liefern, montieren und betriebsfertig
anschließen

angebotenes
Fabrikat :
  ...............................................
......
  vom Bieter einzutragen
Typ  :
  ...............................................
......
  vom Bieter einzutragen
Menge: 21,000 ST

**02.01.0060 Sicherungs-Lastschalter 63A**
Linocur Lasttrennschalter 400 V AC - D02
gemäss VDE 0641 und VDE 0660, Teil 107
plombierbar
mit Schnappbefestigung
für Hutschienen nach DIN 50022
Polzahl: 3-polig

komplett mit Neozed Sicherungseinsätzen
liefern, montieren und betriebsfertig anschließen,

 angebotenes
Fabrikat :
  ...............................................
......
  vom Bieter einzutragen
Typ  :
  ...............................................
......
  vom Bieter einzutragen
Menge: 28,000 ST

**02.01.0070 Sicherungsautomat B16/1**
Sicherungsautomat für Leitungsschutz
gemäß DIN VDE 0641 Teil 11, IEC 60898, EN 60898,
EN 60898, IEC 60947-2, EN 60947-2
Bemessungsschaltvermögen 6 kA
Auslösecharakteristik: B mit In 16 A
Polzahl 1
Energiebegrenzungsklasse 3
Bemessungsspannung: 230/400V AC
Trennereigenschaften nach IEC 60898-1
Anlegekante für Kennzeichnungsschilder
Aufnahme für Betätigungssperre
Verdrahtung:
Phasensammelschienen hintere Ebene, Einspeisung und
Abgänge vordere Ebene

incl.
Signalkontakt/Hilfsschalter 1 W oder Hilfsschalter 1W
mit kl. Schaltleistung < 5VA, rechts bis 3x;
Hilfsschalter 1S/1Ö, 2S oder 2Ö links;
integrierter Hilfskontakt, 1S oder 1Ö;
Unterspannungsauslöser oder Arbeitsstromauslöser

Kennzeichnungschilder (BS) vorgedruckt oder Etiketten
zum Selbstdruck (ILS)

Betätigungssperre

komplett liefern, montieren und betriebsfertig
anschließen

angebotenes
Fabrikat :
  ...............................................
......
  vom Bieter einzutragen
Typ  :
  ...............................................
......
  vom Bieter einzutragen
Menge: 238,000 ST

**02.01.0080 Sicherungsautomat B10/1**
Sicherungsautomat für Leitungsschutz
gemäß DIN VDE 0641 Teil 11, IEC 60898, EN 60898,
EN 60898, IEC 60947-2, EN 60947-2
Bemessungsschaltvermögen 6 kA
Auslösecharakteristik: B mit In 10 A
Polzahl 1
Energiebegrenzungsklasse 3
Bemessungsspannung: 230/400V AC
Trennereigenschaften nach IEC 60898-1
Anlegekante für Kennzeichnungsschilder
Aufnahme für Betätigungssperre
Verdrahtung:
Phasensammelschienen hintere Ebene, Einspeisung und
Abgänge vordere Ebene

incl.
Signalkontakt/Hilfsschalter 1 W oder Hilfsschalter 1W
mit kl. Schaltleistung < 5VA, rechts bis 3x;
Hilfsschalter 1S/1Ö, 2S oder 2Ö links;
integrierter Hilfskontakt, 1S oder 1Ö;
Unterspannungsauslöser oder Arbeitsstromauslöser

Kennzeichnungschilder (BS) vorgedruckt oder Etiketten
zum Selbstdruck (ILS)

Betätigungssperre

komplett liefern, montieren und betriebsfertig
anschließen

angebotenes
Fabrikat :
  ...............................................
......
  vom Bieter einzutragen
Typ  :
  ...............................................
......
  vom Bieter einzutragen
Menge: 42,000 ST

**02.01.0090 Sicherungselement, 3-pol. E 232**
Sicherungselement, Neozed,
bis 100 A, komplett mit Sicherungseinsätzen und
Schraubkappen ,Passhülsen
Polzahl:  3 polig,

komplett liefern, montieren und betriebsfertig
anschließen
Menge: 14,000 ST

**02.01.0100 L1-L3 Klemmen 16mm2**
Reihenklemme ,Schraubanschluss
M 16/12 IEC 68.2.34 DIN 1-3
für Verteilereinbau
auf DIN Hutschiene

Nennspannung 800V
Durchschlagsfestigkeit 8kV
Nennstrom 85A
Verschmutzungsgrad 3

Die Klemmen sind in bauseitige
Verteilung einzubauen

komplett liefern, montieren und betriebsfertig
anschließen
Menge: 42,000 ST

**02.01.0110 N-Klemme 16mm2**
Reihenklemme ,Schraubanschluss
M 16/12 IEC 68.2.34 für Neutralleiter DIN 1-3

für Verteilereinbau
auf DIN Hutschiene

Nennspannung 800V
Durchschlagsfestigkeit 8kV
Nennstrom 85A
Verschmutzungsgrad 3

Die Klemmen sind in bauseitige
Verteilung einzubauen

komplett liefern, montieren und betriebsfertig
anschließen
Menge: 14,000 ST

**02.01.0120 PE-Klemme 16mm2**
Reihenklemme ,Schraubanschluss
M 16/12.P IEC 68.2.34 für Schutzleiter
mit Schienenkontakt DIN 1-3

für Verteilereinbau
auf DIN Hutschiene

Kurzschlussstrom 1920A/1s
Verschmutzungsgrad 3

Die Klemmen sind in bauseitige
Verteilung einzubauen

komplett liefern, montieren und betriebsfertig
anschließen
Menge: 14,000 ST

**02.01.0130 L1-L3 Klemmen 6mm2**
Reihenklemme ,Schraubanschluss
MA 6/8 IEC 68.2.34 DIN 1-3
für Verteilereinbau
auf DIN Hutschiene

Nennspannung 800V
Durchschlagsfestigkeit 8kV
Nennstrom 41A
Verschmutzungsgrad 3

Die Klemmen sind in bauseitige
Verteilung einzubauen

komplett liefern, montieren und betriebsfertig
anschließen
Menge: 42,000 ST

**02.01.0140 N-Klemme 6mm2**
Reihenklemme ,Schraubanschluss
MA 6/8 IEC 68.2.34 DIN 1-3 für Neutralleiter

für Verteilereinbau
auf DIN Hutschiene

Nennspannung 800V
Durchschlagsfestigkeit 8kV
Nennstrom 41A
Verschmutzungsgrad 3

Die Klemmen sind in bauseitige
Verteilung einzubauen

komplett liefern, montieren und betriebsfertig
anschließen
Menge: 14,000 ST

**02.01.0150 PE-Klemme 6mm2**
Reihenklemme für Schutzleiter
mit Schienenkontakt, Schraubanschluss
M 6/8.P IEC für Schutzleiter DIN 1-3

für Verteilereinbau
auf DIN Hutschiene

Kurzschlussstrom 720A/1s
Verschmutzungsgrad 3

Die Klemmen sind in bauseitige
Verteilung einzubauen

komplett liefern, montieren und betriebsfertig
anschließen.
Menge: 14,000 ST

**02.01.0160 L1 Klemmen 2,5-4mm2**
Reihenklemme ,Schraubanschluss
MA 2,5/5 IEC 68.2.34 DIN 1-3

für Verteilereinbau
auf DIN Hutschiene
bis 2,5qmm

Nennspannung 800V
Durchschlagsfestigkeit 8kV
Nennstrom 24A
Verschmutzungsgrad 3

Die Klemmen sind in bauseitige
Verteilung einzubauen

komplett liefern, montieren und betriebsfertig
anschließen
Menge: 238,000 ST

**02.01.0170 N-Klemme 2,5-4mm2**
Reihenklemme ,Schraubanschluss
MA 2,5/5.N IEC für Neutralleiter DIN 1-3

für Verteilereinbau
auf DIN Hutschiene
bis 2,5qmm

Nennspannung 800V
Durchschlagsfestigkeit 8kV
Nennstrom 24A
Verschmutzungsgrad 3

Die Klemmen sind in bauseitige
Verteilung einzubauen

komplett liefern, montieren und betriebsfertig
anschließen
Menge: 238,000 ST

**02.01.0180 PE-Klemme 2,5-4mm2**
Reihenklemme für Schutzleiter
mit Schienenkontakt, Schraubanschluss
MA 2,5/5.P IEC für Schutzleiter DIN 1-3

für Verteilereinbau
auf DIN Hutschiene
bis 2,5qmm

Kurzschlussstrom 300A/1s
Verschmutzungsgrad 3

Die Klemmen sind in bauseitige
Verteilung einzubauen

komplett liefern, montieren und betriebsfertig
anschließen.
Menge: 238,000 ST

#### Unterabschnitt 02.02 Kabel und Leitungen ( halogenfrei )

**02.02.0010 Mantelleitung, NHXMH-I 5x16 mm2 ( halogenfrei )**
Mantelleitung NHXMH-I 5x16 mm²,
nach VDE 0250-204
Nennspannung: 300/500 V
Prüfspannung: 2000 V
Leiter: Cu, blank, Klasse 2 VDE 0295
Aderisolation: PVC YI1 VDE 0207
Mantel: PVC YM1 VDE 0207
Außenfarbe: grau RAL 7035
max. Betriebstemperatur: 70 °C
min. Betriebstemperatur: - 40 °C
max. Temperatur beim Verlegen: 70 °C
min. Temperatur beim Verlegen: 5 °C
Flammwidrigkeit: gem. VDE 0472 T. 804 Prüfart B
(= IEC 332-1)
Verwendung: Zur Verlegung auf, über, im und unter Putz
in trockenen, feuchten und nassen Räumen sowie im
Mauerwerk und in Beton (ausgenommen Schüttel-, Rüttel-
und Stampfbeton). Auch für Verwendung im Freien,
wenn sie vor direkter Sonneneinstrahlung geschützt
sind.

Liefern, in Teillängen verlegen, in Rohr, Kanal, Bühne
und betriebsfertig anschließen..
Menge: 960,000 M

**02.02.0020 Mantelleitung, NHXMH-I 5x10 mm2 ( halogenfrei )**
Mantelleitung NHXMH-I 5x10 mm²,
nach VDE 0250-204
Nennspannung: 300/500 V
Prüfspannung: 2000 V
Leiter: Cu, blank, Klasse 2 VDE 0295
Aderisolation: PVC YI1 VDE 0207
Mantel: PVC YM1 VDE 0207
Außenfarbe: grau RAL 7035
max. Betriebstemperatur: 70 °C
min. Betriebstemperatur: - 40 °C
max. Temperatur beim Verlegen: 70 °C
min. Temperatur beim Verlegen: 5 °C
Flammwidrigkeit: gem. VDE 0472 T. 804 Prüfart B
(= IEC 332-1)
Verwendung: Zur Verlegung auf, über, im und unter Putz
in trockenen, feuchten und nassen Räumen sowie im
Mauerwerk und in Beton (ausgenommen Schüttel-, Rüttel-
und Stampfbeton). Auch für Verwendung im Freien,
wenn sie vor direkter Sonneneinstrahlung geschützt
sind.

Liefern, in Teillängen verlegen, in Rohr, Kanal, Bühne
und betriebsfertig anschließen.
Menge: 250,000 M

**02.02.0030 Mantelleitung, NHXMH-I 5x2,5 mm2 ( halogenfrei )**
PVC-Mantelleitung, nach VDE 0250 Teil 204,
NHXMH-I-5 x 2,5 mm²,
sonst wie vor.

Liefern, in Teillängen verlegen, in Rohr, Kanal, Bühne
und betriebsfertig anschließen..
Menge: 400,000 M

**02.02.0040 Mantelleitung, NHXMH-I 3x2,5 mm2 ( halogenfrei )**
PVC-Mantelleitung, nach VDE 0250 Teil 204,
NHXMH-I- 3 x 2,5 mm²,
sonst wie vor

Liefern, in Teillängen verlegen, in Rohr, Kanal, Bühne
und betriebsfertig anschließen..
Menge: 13400,000 M

**02.02.0050 Mantelleitung, NHXMH-I 5x1,5 mm2 ( halogenfrei )**
PVC-Mantelleitung, nach VDE 0250 Teil 204,
NHXMH-I 5 x 1,5 mm²,
sonst wie vor.

Liefern, in Teillängen verlegen, in Rohr, Kanal, Bühne
und betriebsfertig anschließen..
Menge: 2600,000 M

**02.02.0060 Mantelleitung, NHXNH-I 3x1,5 mm2 ( halogenfrei )**
PVC-Mantelleitung, nach VDE 0250 Teil 204,
NHXMH-I 3 x 1,5 mm²,
sonst wie vor

Liefern, in Teillängen verlegen, in Rohr, Kanal, Bühne
und betriebsfertig anschließen..
Menge: 2800,000 M

**02.02.0070 Brandmeldeleitung, 2x2x0,8mm ( halogenfrei )**
Installationsleitung J-Y(St)Y 2 x 2 x 0,6 (
halogenfrei )
nach VDE 0815
Leiter: Cu, eindrähtig, blank
Aderisolation: PVC YI1 nach VDE 0207 T. 2
Mantel: PVC YM1 nach VDE 0207 T. 5, grau RAL 7032
Nennspannung: 300 V
Prüfspannung: 800 V
Leiterdurchmesser: 0,6 mm 0,8 mm
(=0,28 mm2) (=0,5 mm2)
Schleifenwiderstand: 130 W/km 73,2 W/km
Strombelastbarkeit: 2,5 A 5,1 A
Betriebskapazität: 120 nF/km 100 nF/km
Isolationswiderstand: 100 MWxkm 100 MWxkm
Kopplung K1(100m, 800Hz): 300 pF 300 pF
Leitungsdämpfung (800 Hz): ca. 1,7 dB/km ca. 1,1 dB/km
Betriebstemperatur (ruhend): -30 bis +70 øC
Temperatur bei Verlegung: -5 bis +50 øC
Mindest-Biegeradius: 7,5xDA (2,5xDA für einmaliges
Biegen ohne Zug)
Aufbau: - Adern zu Paaren
- Paare in Lagen verseilt
- Folienbewicklung
- statischer Schirm aus kunststoffbeschichteter
  Al-Folie, Beidraht
- Außenmantel
Kennzeichnung der Verseilelemente nach VDE 0815
(s. DBL 0/3).
Verwendung: Vorzugsweise für Rauchmelder
innerhalb von Gebäuden in trockenen und feuchten
Räumen,
aber auch zur festen Verlegung an Außenwänden
bei Schutz vor Sonneneinstrahlung.

Farbe rot

Liefern, in Teillängen verlegen, in Rohr, Kanal, Bühne
und betriebsfertig anschließen.
Menge: 10,000 M

**02.02.0080 Installationskabel, 2x2x0,8mm ( halogenfrei )**
Installationskabel I-Y(ST)Y 2 x 2 x 0,8 mm (
halogenfrei )
sonst wie vor

Liefern, in Teillängen verlegen, in Rohr, Kanal, Bühne
und betriebsfertig anschließen..
Menge: 50,000 M

**02.02.0090 Installationskabel, 4x2x0,8mm ( halogenfrei )**
Installationskabel I-Y(ST)Y 4 x 2 x 0,8 mm (
halogenfrei )
sonst wie vor

Liefern, in Teillängen verlegen, in Rohr, Kanal, Bühne
und betriebsfertig anschließen..
Menge: 80,000 M

**02.02.0100 Installationskabel, 6x2x0,8mm ( halogenfrei )**
Installationskabel I-Y(ST)Y 6 x 2 x 0,8 mm (
halogenfrei )
sonst wie vor

Liefern, in Teillängen verlegen, in Rohr, Kanal, Bühne
und betriebsfertig anschließen..
Menge: 20,000 M

**02.02.0110 Fernmeldekabel 10x2x0,8 ( halogenfrei )**
Fernmelde-Innenkabel 10 x 2 x 0,8 mm. ( halogenfrei )
Fernmeldeleitung im Nebenstellen- und Sprechstellenbau
zur Verlegung in trockenen und feuchten Räumen.
Massiver Kupferleiter mit Durchmesser 0,8
Paare in konzentrischen Lagen zu Seele verseilt
Seelenbewicklung aus Polyesterfolie
Schirmung Aluminiumfolie, kunststoffkaschiert,
gewickelt
Außenmantel aus PVC
Farbe: grau

Liefern, in Teillängen verlegen, in Rohr, Kanal, Bühne
und betriebsfertig anschließen..
Menge: 260,000 M

**02.02.0120 NHXHX E30, 3x2,5mm² ( halogenfrei )**
Niederspannungskabel 0,6/1kV
Isolationserhalt FE 180
Funktionserhalt E30
(N)HXH E90 3 x 2,5 mm², ( halogenfrei ) VDE 0266
DIN 4102 Teil 12

Zur Verlegung auf Bühne, Steigetrasse, Kanal und
Rohr nach E30-Norm,

komplett liefern, betriebsfertig montieren und
anschließen.

angebotenes
Fabrikat: '............................................
  (vom Bieter einzutragen)

Typ:  '...........................................
'
  (vom Bieter einzutragen)

Fehlende Angaben führen gemäß § 16 Absatz 1 Nr. 3
VOB/A zum Ausschluss des Angebotes.
Menge: 300,000 M

**02.02.0130 NHXHX E30, 2x2x0,8mm² ( halogenfrei )**
Niederspannungskabel 0,6/1kV
Isolationserhalt FE 180
Funktionserhalt E30
(N)HXH E90 2x2x0,8 mm², ( halogenfrei ) VDE 0266
DIN 4102 Teil 12

Zur Verlegung auf Bühne, Steigetrasse, Kanal und
Rohr nach E30-Norm,

komplett liefern, betriebsfertig montieren und
anschließen.

angebotenes
Fabrikat: '............................................
  (vom Bieter einzutragen)

Typ:  '...........................................
'
  (vom Bieter einzutragen)

Fehlende Angaben führen gemäß § 16 Absatz 1 Nr. 3
VOB/A zum Ausschluss des Angebotes.
Menge: 300,000 M

#### Unterabschnitt 02.03 Kabel und Leitungen UP ( halogenfrei )

**02.03.0010 Mantelleitung, NHXMH-I 5x2,5 mm2 ( halogenfrei )**
PVC-Mantelleitung, nach VDE 0250 Teil 204,
NHXMH-I 5 x 2,5 mm²,

Liefern, in Teillängen verlegen,
und betriebsfertig anschließen.
Unterputz verlegen in Mauerwerk,
incl. Schlitzen, befestigen und Schlitz mit
Putzgips verschließen
Menge: 10,000 M

**02.03.0020 Mantelleitung, NHXMH-I 3x2,5 mm2 ( halogenfrei )**
PVC-Mantelleitung, nach VDE 0250 Teil 204,
NHXMH-I 3 x 2,5 mm²,

Liefern, in Teillängen verlegen,
und betriebsfertig anschließen.
Unterputz verlegen in Mauerwerk,
incl. Schlitzen, befestigen und Schlitz mit
Putzgips verschließen
Menge: 50,000 M

**02.03.0030 Mantelleitung, NHXMH-I 5x1,5 mm2 ( halogenfrei )**
PVC-Mantelleitung, nach VDE 0250 Teil 204,
NHXMH-I 5 x 1,5 mm²,

Liefern, in Teillängen verlegen,
und betriebsfertig anschließen.
Unterputz verlegen in Mauerwerk,
incl. Schlitzen, befestigen und Schlitz mit
Putzgips verschließen
Menge: 40,000 M

**02.03.0040 Mantelleitung, NHXMH-I 3x1,5 mm2 ( halogenfrei )**
PVC-Mantelleitung, nach VDE 0250 Teil 204,
NHXMH-I 3 x 1,5 mm²,

Liefern, in Teillängen verlegen,
und betriebsfertig anschließen.
Unterputz verlegen in Mauerwerk,
incl. Schlitzen, befestigen und Schlitz mit
Putzgips verschließen
Menge: 10,000 M

**02.03.0050 Installationskabel, 4x2x0,8mm ( halogenfrei )**
Installationskabel I-Y(ST)Y 4 x 2 x 0,8 mm (
halogenfrei )

Liefern, in Teillängen verlegen,
und betriebsfertig anschließen.
Unterputz verlegen in Mauerwerk,
incl. Schlitzen, befestigen und Schlitz mit
Putzgips verschließen
Menge: 20,000 M

**02.03.0060 Installationskabel, 6x2x0,8mm ( halogenfrei )**
Installationskabel I-Y(ST)Y 6 x 2 x 0,8 mm (
halogenfrei )

Liefern, in Teillängen verlegen,
und betriebsfertig anschließen.
Unterputz verlegen in Mauerwerk,
incl. Schlitzen, befestigen und Schlitz mit
Putzgips verschließen
Menge: 20,000 M

#### Unterabschnitt 02.04 Installationsgeräte

**02.04.0010 Drucktaster einpolig Aus/Wechsel 10A 250V Hohlwand Beschriftungsfeld IP3X**
STLB-Bau 2016-10 053
Drucktaster DIN EN 60669-1 (VDE 0632-1) einpolig,
Aus/Wechsel, 10 A, 250 V AC, in Hohlwand, mit
Geräteverbindungsdose, einschl. Bedienelement und
Abdeckrahmen, mit Beschriftungsfeld, Schutzart IP 3X
DIN EN 60529 (VDE 0470-1), Einsatz mit Schrauben
befestigen.
Menge: 2,000 St

**02.04.0020 Geräteanschlussdose UP-Ausführung IP3X bis 5x4mm2**
STLB-Bau 2016-10 053
Geräteanschlussdose DIN EN 60670-1 (VDE 0606-1) in
Unterputzausführung, Schutzart IP 3X DIN EN 60529 (VDE
0470-1), mit Verbindungsklemmen bis 4 mm2, 5-polig 400
V AC, mit Schrauben befestigen.
Menge: 4,000 St

**02.04.0030 Schutzkontaktsteckdose 250V 16A erhöhter Berührungsschutz Mauerwerk Beschriftungsfeld IP2X**
STLB-Bau 2016-10 053
Schutzkontaktsteckdose DIN VDE 0620-1 (VDE 0620-1),
250 V AC, 16 A, mit erhöhtem Berührungsschutz
(Kinderschutz), Farbton reinweiß, RAL 9010, in
Mauerwerk, mit Geräteverbindungsdose, einschl.
Zentralplatte und Abdeckrahmen, mit Beschriftungsfeld,
Schutzart IP 2X DIN EN 60529 (VDE 0470-1), Einsatz mit
Schrauben befestigen.
Menge: 550,000 St

**02.04.0040 Schutzkontaktsteckdose 250V 16A AP-Ausführung Beschriftungsfeld IP3X**
STLB-Bau 2016-10 053
Schutzkontaktsteckdose DIN VDE 0620-1 (VDE 0620-1),
250 V AC, 16 A, Farbton weiß, RAL 1013, in
Aufputzausführung, mit Beschriftungsfeld, Schutzart IP
3X DIN EN 60529 (VDE 0470-1).
Menge: 10,000 St

**02.04.0050 Wippschalter einpolig Aus/Wechsel 10A 250V Hohlwand IP2X**
STLB-Bau 2016-10 053
Wippschalter DIN EN 60669-1 (VDE 0632-1) einpolig,
Aus/Wechsel, 10 A, 250 V AC, Farbton weiß, RAL 1013,
in Hohlwand, mit Gerätedose, einschl. Bedienelement
und anteiligem Abdeckrahmen, Schutzart IP 2X DIN EN
60529 (VDE 0470-1).
Menge: 16,000 St

**02.04.0060 Geräteanschlussdose UP-Ausführung IP24 bis 5x4mm2**
STLB-Bau 2016-10 053
Geräteanschlussdose DIN EN 60670-1 (VDE 0606-1)
Farbton weiß, RAL 1013, in Unterputzausführung,
Schutzart IP 24 DIN EN 60529 (VDE 0470-1), mit
Verbindungsklemmen bis 4 mm2, 5-polig 400 V AC, mit
Schrauben befestigen.
Menge: 10,000 St

**02.04.0070 Geräteeinbaudosen für BRK Pos.**
Geräteeinbaudosen für Brüstungskanal Stahlblech und PVC
Einbaumaß 80x80 mm
Menge: 600,000 St

**02.04.0080 CEE-Steckdose 5-polig 230/400VAC 63A AP-Ausführung IP2X**
STLB-Bau 2016-10 053
CEE-Steckdose DIN EN 60309-2 (VDE 0623-2), 5-polig,
Bemessungsbetriebsspannung 230/400 V AC, 63 A, in
Aufputzausführung, Schutzart IP 2X DIN EN 60529 (VDE
0470-1), Einsatz mit Schrauben befestigen.
Menge: 1,000 St

**02.04.0090 Präsensmelder**
Präsenzmelder für die Deckenmontage im
Innenbereich.
Das Sensor-Modul erfasst sich bewegende
Wärmequellen (z. B. Personen) in einem
einstellbaren Erfassungsbereich und
startet eine Treppenlichtzeit.
Das Sensor-Modul ist mit einem Einsatz
zu komplettieren.
Für die Montage in einer 60er-
Unterputzdose oder in dem als Zubehör
erhältlichen Aufputzgehäuse.
Das Sensor-Modul verfügt über ein
Lichtfühler mit einstellbarer
Helligkeitsschwelle, so dass die
Beleuchtung nur unterhalb einer
bestimmten Helligkeitsschwelle
eingeschaltet wird. Durch die
Präsenzfunktion kann das Sensor-Modul
die Beleuchtung trotz einer anwesenden
Person ausschalten, wenn genügend
natürliches Licht vorhanden ist.
Die zuschaltbare Lichtregelung (nur in
Kombination mit dimmbaren Einsätzen)
sorgt für eine nahezu konstant helle
Beleuchtung des Raumes. Das Sensor-
Modul misst ständig die Helligkeit im
Raum und regelt sie um einen
einstellbaren Sollwert.
Funktionen:
Schalten:
Helligkeitsabhängige
Treppenlichtfunktion:
-Elektronik-Schalt-Einsatz
-Relais-Schalt-Einsatz
Helligkeitsabhängige
Treppenlichtfunktion mit Kanal 1,
Helligkeitsunabhängige
Treppenlichtfunktion mit Kanal 2:
-Elektronik-Schalt-Einsatz, 2fach
-Relais-Schalt-Einsatz, 2fach
Dimmen:
Helligkeitsabhängige
Treppenlichtfunktion, Lichtregelung:
-Universal-Dimmer-Einsatz
-Steuerungs-Einsatz 1-10 V
-DALI-Steuerungs-Einsatz
Kanal 1: Helligkeitsabhängige
Treppenlichtfunktion, Lichtregelung.
Kanal 2: Helligkeitsunabhängige
Treppenlichtfunktion, Lichtregelung.
-Universal-Dimmer-Einsatz, 2fach
Globale Lichtsteuerung:
Helligkeitsunabhängige
Treppenlichtfunktion:
-Zentralstellen-Einsatz
Erfassungswinkel: 360 Grad
Anzahl der Ebenen: 6
Anzahl der Zonen: 136
Anzahl der Bewegungssensoren: 4
Empfohlene Montagehöhe: 2,5 m
Reichweite: Radius von max. 7 m (bei
einer Montagehöhe von 2,50 m)
Empfindlichkeit: stufenlos einstellbar
Helligkeitsschwelle: stufenlos
einstellbar von ca. 10 bis ca. 1000 Lux
Nachlaufzeit: Kanal 1: stufenlos
einstellbar von ca. 10 s bis ca. 30 min
Kanal 2: stufenlos einstellbar von ca.
5 min bis ca. 2 Std
Farbe: polarweiß

liefern, montieren und betriebsfertig anschließen

angebotenes
Fabrikat: '............................................
  (vom Bieter einzutragen)

Typ:  '...........................................
'
  (vom Bieter einzutragen)

Fehlende Angaben führen gemäß § 16 Absatz 1 Nr. 3
VOB/A zum Ausschluss des Angebotes.
Menge: 6,000 St

**02.04.0100 Not-Aus Schalter UP**
Not-Aus Schalter Einbau in BRK
incl. Kanaleinbaudose
nach DIN-Norm rotgelb
incl. Schlüsselschalter
incl. 2 Schlssel

liefern, montieren und betriebsfertig anschließen
Menge: 40,000 St

**02.04.0110 Abzweigdosen normal 85x85**
Kunststoff-Abzweigkasten AP/FR
mit selbstdichtenden Einführungen,komplett mit
Klemmenmaterial
Abmessung 85x85 mm
einschliesslich allem erforderlichen Zubehör liefern
und betriebsfertig montieren
Menge: 200,000 St

**02.04.0120 Abweigdosen rot 85x85**
Kunststoff-Abzweigkasten ROT- AP/FR
mit selbstdichtenden Einführungen,komplett mit
Klemmenmaterial
Abmessung 85x85 mm
einschliesslich allem erforderlichen Zubehör liefern
und betriebsfertig montieren
Menge: 20,000 St

#### Unterabschnitt 02.05 Brüstungskanal PVC ( halogenfrei )

**02.05.0010 Brüstungskanal PVC reinweiss 130/70 mit TS ( halogenfrei )**
Unterteil PVC hart zu Installationskanal ( halogenfrei
)
wie vor beschrieben
70 mm tief, 130 mm breit
inkl. Seitenoberteile
inkl. Trennsteg

komplett liefern, montieren in Teillängen
und betriebsfertig anschließen.

angebotenes
Fabrikat: '............................................
  (vom Bieter einzutragen)

Typ:  '...........................................
'
  (vom Bieter einzutragen)

Fehlende Angaben führen gemäß § 16 Absatz 1 Nr. 3
VOB/A zum Ausschluss des Angebotes.
Menge: 100,000 M

**02.05.0020 Deckel PVC reinweiss ( halogenfrei )**
Oberteil PVC hart zu Installationskanal ( halogenfrei )
wie vor beschrieben
80 mm breit
komplett liefern, montieren in Teilängen
und betriebsfertig anschließen.

angebotenes
Fabrikat: '............................................
  (vom Bieter einzutragen)

Typ:  '...........................................
'
  (vom Bieter einzutragen)

Fehlende Angaben führen gemäß § 16 Absatz 1 Nr. 3
VOB/A zum Ausschluss des Angebotes.
Menge: 100,000 M

**02.05.0030 Wandanschlussblende**
Wandanschluss-Blende zum Kaschieren
von Wanddurchbrüchen
komplett liefern, montieren
und betriebsfertig anschließen.

angebotenes
Fabrikat: '............................................
  (vom Bieter einzutragen)

Typ:  '...........................................
'
  (vom Bieter einzutragen)

Fehlende Angaben führen gemäß § 16 Absatz 1 Nr. 3
VOB/A zum Ausschluss des Angebotes.
Menge: 20,000 ST

#### Unterabschnitt 02.06 Brüstungskanal Stahlbelch reinweiß

**02.06.0010 Brüstungskanal Blech reinweiss 210/70**
Unterteil Stahlblech 2-zügig mit je 110mm Breite
wie vor beschrieben
70 mm tief, 220 mm breit
inkl. Seitenoberteile
inkl. Trennsteg Stahlblech
komplett liefern, montieren in Teillängen
und betriebsfertig anschließen.

angebotenes
Fabrikat: '............................................
........'
  (vom Bieter einzutragen)

Typ:  '...........................................
.........'
  (vom Bieter einzutragen)

Fehlende Angaben führen gemäß § 16 Absatz 1 Nr. 3
VOB/A
zum Ausschluss des Angebotes.
Menge: 20,000 M

**02.06.0020 Deckel zu Blech Kanal 210/70**
Oberteil Blech hart zu Installationskanal
wie vor beschrieben
80 mm breit
komplett liefern, montieren in Teillängen
und betriebsfertig anschließen.

angebotenes
Fabrikat: '............................................
  (vom Bieter einzutragen)

Typ:  '...........................................
'
  (vom Bieter einzutragen)

Fehlende Angaben führen gemäß § 16 Absatz 1 Nr. 3
VOB/A zum Ausschluss des Angebotes.
Menge: 20,000 M

**02.06.0030 Wandanschlussblende**
Wandanschluss-Blende zum Kaschieren
von Wanddurchbrüchen
komplett liefern, montieren
und betriebsfertig anschließen.
Menge: 20,000 ST

**02.06.0040 Schallbarriere**
Schallbarriere für Elektroinstallationskanal, zur
Vermeidung der Schallübertragung.
Dämpfung 40 dB.
Die Schallbarriere, bestehend aus nicht brennbaren
Mineralzöpfen
der Baustoffklasse A 1.
Die Mineralzöpfe sind als
Zwischenlage in die
Elektroinstallationskanäle im Bereich
des Wanddurchgangs einzubringen.
Zopfabmessung: 300 mm lang, 30 mm Durchmesser

komplett liefern, montieren und betriebsfertig
anschließen.
Menge: 400,000 ST

**02.06.0050 Brüstungskanal Stahlblech, wie Pos. 02.06.0010 jedoch 130/70mm**
Unterteil Stahlblech mit Trennsteg
wie vor beschrieben
70 mm tief, 130 mm breit
inkl. Seitenoberteile
inkl. Trennsteg Stahlblech
komplett liefern, montieren in Teillängen
und betriebsfertig anschließen.

angebotenes
Fabrikat: '............................................
........'
  (vom Bieter einzutragen)

Typ:  '...........................................
.........'
  (vom Bieter einzutragen)

Fehlende Angaben führen gemäß § 16 Absatz 1 Nr. 3
VOB/A
zum Ausschluss des Angebotes.
Menge: 1100,000 M

**02.06.0060 Deckel zu Pos. 02.06.0050**
Oberteil Blech hart zu Installationskanal
wie vor beschrieben
80 mm breit
komplett liefern, montieren in Teillängen
und betriebsfertig anschließen.

angebotenes
Fabrikat: '............................................
  (vom Bieter einzutragen)

Typ:  '...........................................
'
  (vom Bieter einzutragen)

Fehlende Angaben führen gemäß § 16 Absatz 1 Nr. 3
VOB/A zum Ausschluss des Angebotes.
Menge: 1100,000 M

**02.06.0070 Enddeckel Stahlblech zu Pos. 02.06.0050**
Enddeckel Stahlblech
Menge: 20,000 ST

#### Unterabschnitt 02.07 Kabelbahnen

**02.07.0010 Kabelbahn 400/90 mm**
Kabelbahn aus Stahl, feuerverzinkt
Abmessungen HxB: 60 x 400 mm,
mit Trennsteg,
komplett mit allem Verbindungs- und Befestigungsmaterial( Stahldübel ) liefern und betriebsfertig
montieren.
Menge: 200,000 M

**02.07.0020 Ausleger 400mm**
Ausleger aus Stahl feuerverzinkt,
schwere Ausführung, Länge: 400 mm,
komplett mit allem Verbindungs- und efestigungsmaterial, liefern und betriebsfertig montieren.
Menge: 300,000 ST

**02.07.0030 Hängestiele 500 mm**
Hängestiele 500 mm,
komplett mit allem Verbindungs- und Befestigungsmaterial ( Stahldübel ), liefern und betriebsfertig
montieren.
Menge: 300,000 ST

#### Unterabschnitt 02.08 Installationskanal PVC ( halogenfrei )

**02.08.0010 PVC- Installationskanal H/B 15x15 mm ( halogenfrei )**
PVC-Installationskanal, reinweiss, mit den Abmessungen
H/B: 15 x 15 mm, ( halogenfrei )
Farbe nach Angabe Bauleitung

komplett liefern und montieren  in Teillängen
Menge: 600,000 M

**02.08.0020 PVC-Installationskanal H/B 60x110 mm ( halogenfrei )**
PVC-Installationskanal, mit den Abmessungen
H/B: 60 x 110 mm, ( halogenfrei )
Farbe nach Angabe Bauleitung
komplett liefern und montieren  in Teillängen
Menge: 400,000 M

**02.08.0030 PVC-Rangierkanal H/B 230x190 mm ( halogenfrei )**
PVC-Rangierkanal, ( halogenfrei )
bestehend aus mind. zwei Haltern, einem Abdeckprofil,
Endkappen, Profilhalter, aufrastbarer Rückwand,
Abmessungen (HxB): 230 x 190 mm,
auch in Teillängen liefern bis 500 mm,
Farbe nach Angabe Bauleitung
inkl. allem notwendigen Klein-, Verbindungs- und
Befestigungsmaterial, komplett liefern und montieren.
Menge: 200,000 M

#### Unterabschnitt 02.09 Kunststoff-Isolierrohr PVC

**02.09.0010 Kunststoff-Isolierrohr M25 (halogenfrei)**
Kunststoff- Isolierrohr M25
als Teilmengen liefern und montieren.
Menge: 2000,000 M

**02.09.0020 Kunststoff-Isolierrohr M32 ( halogenfrei )**
Kunststoff-Isolierrohr M32
als Teilmengen liefern und montieren.
Menge: 1400,000 M

**02.09.0030 Kunststoff-Isolierrohr M40 ( halogenfrei )**
Kunststoff-Isolierrohr M40
als Teilmengen liefern und montieren.
Menge: 400,000 M

#### Unterabschnitt 02.10 Einlegearbeiten

**02.10.0010 FFKuS-EM-F-105 M20**
Biegsames Kunststoff-Panzerrohr M20
mit Mantel aus Spezialkunststoff, magenta RAL 4010,
hochtemperaturbeständig, mittlere Druckfestigkeit,
biegsam ohne Querschnittverengung.
gemäß VDE 0605, DIN EN 50086-1
DIN EN 50086-2-2
Mindestdruckfestigkeit: 750N/5cm

Verwendung:
Für Aufputz-, Unterputz- und Beton-Installationen.
Hohe Wärmeformbeständigkeit
Material: Spezialkunststoff
mit eingelegtem Zugdraht,

liefern und in Teillängen montieren.
Menge: 10,000 M

**02.10.0020 FFKuS-EM-F-105 M25**
Biegsames Kunststoff-Panzerrohr M25,
sonst wie vor, liefern und montieren.  in Teillängen
Menge: 10,000 M

**02.10.0030 FFKuS-EM-F-105 M32**
Biegsames Kunststoff-Panzerrohr M32
sonst wie vor, liefern und in Teillängen montieren.
Menge: 10,000 M

**02.10.0040 Gerätedose EH 53 mm, Ortbeton**
Gerätedose DIN VDE 0606-1 und DIN 49073,
aus Kunststoff, Durchmesser 60 mm, Tiefe 40 mm,
Schutzart IP 3X DIN EN 60529, auf Schalung,
2-teilig, Einbauhöhe 53 mm,
für Kabel und Rohre bis Durchmesser 25 mm,
waagerecht und senkrecht verdrehungssicher anreihbar
im Normkombinationsabstand von 71 mm,
vollisolierter Leitungsübergang bei Kombinationen,
komplett liefern und betriebsfertig montieren.
Menge: 10,000 ST

#### Unterabschnitt 02.11 Steigetrasse

**02.11.0010 C-Profilschiene**
C-Profilschiene,
als Teilstücke von jeweils 10 - 30 cm
liefern und montieren.
Menge: 10,000 M

**02.11.0020 Buegelschellen fuer C-Profilschienen, 34 mm**
Bügelschellen für C-Profilschienen,
inkl. Kunststoff-Druckwanne,
Spannbereich bis 34 mm
liefern und montieren.
Menge: 20,000 ST

**02.11.0030 Buegelschellen fuer C-Profilschienen, 52 mm**
Bügelschellen für C-Profilschienen,
inkl. Kunststoff-Druckwanne
Spannbereich bis 52 mm
liefern und montieren.
Menge: 40,000 ST

**02.11.0040 Kabelkammer bzw Sammelhalter**
Kabelklammer bzw. Sammelhalter,
zur Befestigung an Wand bzw. Decke,
Material Polypropylen,
für bis zu 15 Kabel NYM 3 x 1,5 mm²,
komplett liefern und an Decke bzw. Wand montieren.
Menge: 200,000 ST

**02.11.0050 Kabelkammer bzw Sammelhalter Stahlblech**
Kabelklammer bzw. Sammelhalter,
zur Befestigung an Wand bzw. Decke,
Material Stahlblech verzinkt,
für bis zu 15 Kabel NYM 3 x 1,5 mm²,
Befestigung mit Metalldübel, Befestigung E30
komplett liefern und an Decke bzw. Wand montieren.
Menge: 20,000 ST

**02.11.0060 Steigetrasse B= 300 mm**
Steigetrasse, Breite 300 mm, aus Stahl,
in Einzellängen

liefern und und in Teillängen montieren,
Menge: 10,000 M

#### Unterabschnitt 02.12 Potentialausgleich

**02.12.0010 Potentialausgleichsschiene**
Potentialausgleichsschiene für den
Hauptpotentialausgleich,
schwere Ausführung, mit VDE-Zeichen,
nach DIN VDE 0618, Teil 1/08.89,
kammförmige Kontaktschiene, mit 12 Kontaktzungen,
Aufsteckklemmen beliebig beidseitig aufschraubbar,
mit Anschluss für:
-10 Klemmen für RD 2,5 - 95 mm²
-1 Klemme für Bandeisen bis 4 x 30 mm
inkl. allem notwendigen Klein-, Verbindungs- und
Befestigungsmaterial, komplett liefern, montieren und
betriebsfertig anschließen.
Menge: 2,000 ST

**02.12.0020 Potentialausgleichsbruecke 6qmm - 50cm**
Potentialausgleichsbrücke, flexibel, 6 mm²
bis 50 cm Länge,
zum Überbrücken von Trassen, Kanälen und
Lüftungsschächten,
komplett mit allen erforderlichem Zubehör liefern,
verlegen und betriebsfertig anschließen.
Menge: 8,000 ST

**02.12.0030 Potentialausgleichsleitung NYY-O 1x6qmm**
Potentialausgleichleitung NYY-O 1 x 6 mm²,
liefern, verlegen und betriebsfertig anschließen.
Menge: 50,000 M

**02.12.0040 Potentialausgleichsleitung NYY-O 1x10qmm**
Potentialausgleichleitung NYY-O 1 x 10 mm²,
liefern, verlegen und betriebsfertig anschließen.
Menge: 30,000 M

**02.12.0050 Potentialausgleichsleitung NYY-O 1x16qmm**
Potentialausgleichleitung NYY-O 1 x 16 mm²,
liefern, verlegen und betriebsfertig anschließen.
Menge: 100,000 M

**02.12.0060 Banderschellen 3/8 zoll - 1 1/2 Zoll**
Banderderschelle
Dimension: 3/8 Zoll bis 1 1/2 Zoll.

liefern, montieren und betriebsfertig anschließen
Menge: 20,000 ST

**02.12.0070 Banderschellen 1/4 zoll - 1 Zoll**
Banderderschelle
Dimension: 1/4 Zoll bis 1 Zoll.

liefern, montieren und betriebsfertig anschließen
Menge: 20,000 ST

#### Unterabschnitt 02.13 Brandschutztechnische Maßnahmen

**02.13.0010 Brandschutzabschottung Leitungsanlagen MW-Pl.Schott S30 Gebäude Wand D 240mm 0,1-0,2m2**
STLB-Bau 2016-10 047
Brandschutzabschottung an Kabel-/Leitungsanlagen als
Mineralwolleplattenschott, mit allgemeinem
bauaufsichtlichen Prüfzeugnis/allgemeiner
bauaufsichtlicher Zulassung, Feuerwiderstandsklasse S
30 DIN 4102-9, im Gebäude, Oberkante Abschottung über
Gelände/Fußboden bis 3,5 m, Wand aus Stahlbeton, Dicke
240 mm, eckiger Durchbruch, Querschnitt über 0,1 bis 0,
2 m2.
Menge: 50,000 St

**02.13.0020 Brandschutzkabelkanal Beflammung innen I90 B/H 250/120mm Gebäude**
STLB-Bau 2016-10 047
Brandschutzkabelkanal als selbsttragendes Fertigteil,
Beflammung von innen, rechteckig, mit allgemeinem
bauaufsichtlichen Prüfzeugnis, Feuerwiderstandsklasse
I 90 DIN 4102-11, mit abnehmbarem Deckel, senkrecht,
Innenmaße B/H 250/120 mm, im Gebäude, Oberkante Kanal
über Gelände/Fußboden über 7 bis 9 m, Belastung durch
Kabel bis 1,5 kN/m, Tragkonstruktion aus verzinktem
Stahl, Hänge-/Standstiel mit Auslegerkonsole,
Auflagehöhe über 200 bis 400 mm.
Menge: 30,000 m

**02.13.0030 Brandschutzbekl. Beflammung innen Kalziumsilikat-Platte D 40mm I90 Gebäude**
STLB-Bau 2016-10 047
Brandschutzbekleidung an Kabel-/Leitungsanlagen,
Beflammung von innen, rechteckig, mit allgemeinem
bauaufsichtlichen Prüfzeugnis, mit Brandschutzplatten
aus Kalziumsilikat, Dicke 40 mm, Ausführung 3-seitig,
Feuerwiderstandsklasse I 90 DIN 4102-11, im Gebäude,
Oberkante Kanal über Gelände/Fußboden über 7 bis 9 m.
Menge: 75,000 m2

**02.13.0040 Brandschutzabschottung Leitungsanlagen Mörtelschott S90 Gebäude Wand D 200mm 0,1-0,2m2**
STLB-Bau 2016-10 047
Brandschutzabschottung an Kabel-/Leitungsanlagen als
Mörtelschott, mit allgemeinem bauaufsichtlichen
Prüfzeugnis/allgemeiner bauaufsichtlicher Zulassung,
Feuerwiderstandsklasse S 90 DIN 4102-9, im Gebäude,
Oberkante Abschottung über Gelände/Fußboden über 7 bis
9 m, Wand aus Mauerwerk, Dicke 200 mm, eckiger
Durchbruch, Querschnitt über 0,1 bis 0,2 m2.
Menge: 60,000 St

#### Unterabschnitt 02.14 Mauerdurchführungen

**02.14.0010 Wandurchführung Druckdicht**
BKD 150/4001/K
mit Klebeflansch aus Guss
gegen drueckendes Wasser
fuer Bauten mit Dichtungsbahnen oder Dickbeschichtung,
zum Einbau in Waenden und Decken
inkl. druckwasserdichtem Blinddeckel,
Bajonettaufnahme, Betonanker und Expansions-
Dichtsystem zum Beton.
Geeignet fuer einseitigen Anschluss von Bajonett-
Systemdeckel oder KSS-System.
Einfach-Dichtpackung
BKD 150/4001/K/(L)
(L = Wandstaerke in mm)
zur Durchführung von 4x50/25mm²

liefern und montieren
Menge: 20,000 St

**02.14.0020 Kernbohrung DN 150 mm**
Kernbohrung in Beton
Durchmesser 150 mm, Tiefe 300 mm
einschl. allen notwendigen Werkzeugen.
Menge: 80,000 St

**02.14.0030 Kernbohrung DN 80 mm**
Kernbohrung in Beton
Durchmesser 80 mm, Tiefe 150-200 mm
einschl. allen notwendigen Werkzeugen.
Menge: 140,000 St

#### Unterabschnitt 02.15 Baustromversorgung

**02.15.0010 Baustromverteiler Stück pro Monat**
Baustromverteiler als Mietobjekt
Bauzeit ca. 6 Monate,
Hinweis: in der Rohbauphase der Fluchttreppen ist 1
Verteiler zur Versorgung des Kranes,etc. im
Außenbereich aufzustellen und danach wieder nach
Innenzuversetzen,
muß jeweils bestückt sein mit:

8x Schuko paarweise mit C16 1pol FI/LS 0,03A
2x16A CEE C16 5pol und FI 40A/0,03A
1x32A CEE C32 5pol und FI 40A/0,03A
1x 63A CEE mit NH00 und FI 63/0,03A

incl. monatliche Prüfung nach DIN VDE 0100-610
  Prüfprotokoll ist in Verteiler zu hinterlegen
und
  Ingenieurbüro IFD zu übergeben, die
Messprotokolle
  sind ebenfalls IFD zu übergben.

liefern, montieren und betriebsfertig anschließen
incl späterer Rückbau
Menge: 3,000 ST

**02.15.0020 Kabelbrücke ebenerdig**
Kabelbrücke ebenerdig

Maße und Ausführung :
  - Deckel mit Scharniersystem (einfaches Öffnen u.
  Schließen)
  - 900 x 510 x 50 mm (Kabelbrücke)
  - 175 x 510 x 50 mm (Endstück)
  - 4 Kanäle 30x30mm, 1 Kanal mittig 60x30mm (BxH)
  - die Kanäle 30x30mm sind u.a. geeignet zur Aufnahme
  unserer Leitungen bis  5x35mm²

zur Miete, nach Bauabschluß bzw.nach Angaben von
Projektleitung zurückbauen

liefern, montieren und betriebsfertig anschließen.
Menge: 2,000 M

**02.15.0030 H07RNF 5x16 mm²**
H07RNF 5x16 mm²
liefern, montieren und betriebsfertig anschließen

zur Miete, nach Bauabschluß bzw.nach Angaben von
Projektleitung zurückbauen
Menge: 80,000 M

**02.15.0040 H07RNF 5x6 mm²**
H07RNF 5x6 mm²
liefern, montieren und betriebsfertig anschließen

zur Miete, nach Bauabschluß bzw.nach Angaben von
Projektleitung zurückbauen
Menge: 80,000 M

**02.15.0050 H07RNF 5x2,5 mm²**
H07RNF 5x2,5 mm²
liefern, montieren und betriebsfertig anschließen
Menge: 50,000 M

**02.15.0060 NYM-J 3x1,5 mm²**
NYM-J 3x1,5 mm²
liefern, montieren und betriebsfertig anschließen
Menge: 350,000 M

**02.15.0070 Leitungsanschlüsse bis 5x16 mm²**
Leitungsanschlüsse bis 5x16 mm²
inkl. Abfangmaterial
inkl. Aderendhülsen und Kabelschuhe, usw.
inkl. absetzen
inkl. Presswerkzeug
Menge: 6,000 ST

**02.15.0080 Leitungsanschlüsse bis 5x6 mm²**
Leitungsanschlüsse bis 5x6 mm²
inkl. Abfangmaterial
inkl. Aderendhülsen und Kabelschuhe, usw.
inkl. absetzen
inkl. Presswerkzeug
Menge: 2,000 ST

**02.15.0090 Leitungsanschlüsse bis 3x2,5 mm²**
Leitungsanschlüsse bis 3x2,5 mm²
inkl. Abfangmaterial
inkl. Aderendhülsen und Kabelschuhe, usw.
inkl. absetzen
inkl. Presswerkzeug
Menge: 10,000 ST

**02.15.0100 AP-Abzweigdosen**
Kunststoff-Abzweigkasten grau, AP/FR
mit selbstdichtenden Einführungen,
komplett mit dem dazugehörenden Klemmenmaterial,
Abmessungen: 85 x 85 mm,
Material: Thermoplast
einschließlich allem erforderlichen Zubehör liefern
und betriebsfertig montieren.
Menge: 5,000 ST

**02.15.0110 FR-Leuchte 1/58W, IP 65**
Feuchtraum-Anbauleuchte 1/58W
Schutzart IP 44, Schnellverschluss
Polycarbonatwanne, schlagzäh, klar,
mit innenliegenden Längsprismen,
mit halbrundem Querschnitt, mech. stabil
inklusive VVG,
kompensiert,
inkl. Leuchtmittel 1/58W
inkl. allem Klein-, Verbindungs-
und Befestigungsmaterial komplett liefern,
betriebsfertig montieren und anschließen.
Menge: 5,000 ST

**02.15.0120 FR-Aus/Wechselschalter AP**
Installationsschalter als Aus-Wechselschalter,
in AP-Ausführung, IP 44, 250 V/ 10 A,
einschließlich erforderlichen Zubehör liefern,
betriebsfertig montieren und anschließen.
Menge: 3,000 ST

**02.15.0130 CEE-Stecker 32A, 5pol.**
CEE-Stecker 32A, 5pol.
liefern, montieren und betriebsfertig anschließen
Menge: 2,000 ST

**02.15.0140 CEE-Stecker 16A, 5pol.**
CEE-Stecker 16A, 5pol.
liefern, montieren und betriebsfertig anschließen
Menge: 2,000 ST

**02.15.0150 CEE-Kupplung 32A, 5pol**
CEE-Kupplung 32A, 5pol
liefern, montieren und betriebsfertig anschließen
Menge: 2,000 ST

**02.15.0160 CEE-Kupplung 16A, 5pol**
CEE-Kupplung 16A, 5pol
liefern, montieren und betriebsfertig anschließen
Menge: 2,000 ST

**02.15.0170 Schuko-Gummistecker**
Schuko-Gummistecker 230V
liefern, montieren und betriebsfertig anschließen
Menge: 4,000 ST

#### Unterabschnitt 02.16 Stundenlohnarbeiten

**02.16.0010 Obermonteur**
*** Bedarfsposition mit GB
Menge: 75,000 H

**02.16.0020 Monteur**
*** Bedarfsposition mit GB
Menge: 100,000 H

#### Unterabschnitt 02.17 Abnahme, Revisionsunterlagen

**02.17.0010 Abnahme/Übergabe/Einweisung**
Offizielle Abnahme und Übergabe sämtlicher Anlagen
an den Betreiber sowie Einweisung des Bedienpersonals
durch anlagenspezifische Techniker des AN.
Die Einweisung ist - je nach Anlagenart - in
Zeitabständen
vorzunehmen.
Menge: 1,000 psch

**02.17.0020 Revisionsplaene Papier**
Erstellung der gesamten Verteiler- und Revisionspläne
der Beleuchtungsanlage als Papier- / Mutterpausen,
Beistellung von technischen Unterlagen:
- Herstellung aller Revisionspläne
  einschl. Stromlaufpläne,
- Legenden
- Einmessen der gesamten Kabeltrassen
  für alle in diesem Leistungsverzeichnis
  aufgeführten Anlagen.

Alle Bestandspläne müssen den Normen für die
Zeichnungsverfilmung
- DIN 19052 Teil 1-3 sowie
- DIN 6771 und DIN 4512
entsprechen.

Die DIN 4512 gilt insbesondere in Bezug auf die
Bestimmungen der Dichte bei maschinell hergestellten
Planunterlagen und Beschriftungen.

Die Ausführung der Pläne muss der jeweils neuesten
DIN-Ausführung für Schaltzeichen der Stark- und
Schwachstromtechnik, insbesondere nach DIN 40711,
40713, 40717 und 40719 entsprechen. Handschriftliche
Eintragungen oder die Verwendung von Klebefolien
können nicht akzeptiert werden.

In die Revisionspläne müssen folgende Daten
enthalten sein:

a) bei Verteilerplänen:
  Stromkreisnummern
  Klemmennummern
  Stromstärke der Sicherungen
  Bezeichnung der eingebauten Geräte wie Sicherungen,
  Schütze, Leuchten, Schalter, usw. mit
entsprechenden
  Kennbuchstaben.
b) bei Installationsplänen:
  Bezeichnung der eingebauten
  Geräte wie Schalter, Steckdosen, usw.
  Fabrikate und Typen der eingebauten Leuchten
  eingemessene Kabel, Leitungen und
  Leerrohre der Außenanlage, einschl. Grabentiefe,
  Abstände, Querschnitte, Mengen,

Angaben sind dem LV bzw. dem Vorbeschrieb zu entnehmen.
Die Revisionspläne sind insgesamt 4-fach (1x als
pausfähiges Original, 3x als Papierpause) spätestens
mit der
Schlussrechnung einzureichen.
Die Betriebsanleitung, Handbücher,
Wartungsvorschriften,
Protokolle sowie die notwendigen Dokumentation sind
ebenfalls 2-fach zu liefern.
Menge: 1,000 psch

**02.17.0030 Revisionsplaene CAD**
Erstellung der gesamten Verteiler- und Revisionspläne
als CAD-Plandateien auf Datenträger USB-Stick als
"dwg" und PDF
bzw. "dxf" File nach DIN. Leistungen wie vor
beschrieben
Menge: 1,000 psch

### Abschnitt 03 Verwaltungsnetz

#### Unterabschnitt 03.01 Die nachfolgenden Positionen beinhalten liefern montieren und betriebsfertig anschließen

**03.01.0010 LWL-Leitung A/I-DQ(ZN)BH 1x12E9/125 OM 3**
Installationskabel A/I-DQ(ZN)BH 1x12E9/125 OM3
geeignet für direkte Erdverlegung;
zum Aufbau von Übertragungsstrecken OF10000 bei
Anwendung 100Gbase-ER4 gem. Tabelle F.5 in
EN50173-1:2011-09;
nichtmetallischer Nagetierschutz;
Dispersion: max. 18 ps/nm x km

liefern, montieren und anschließen
Menge: 60,000 m

**03.01.0020 Patchfeld Spleißkassette LWL fix OM 3/ E2000 compact/duplex**
Patchfeld mit Spleißkassette und allem systembedingten
Zubehör, LWL, 2 Höheneinheiten, zum Festeinbau,
modular, Einmodenfaser OM 3, DIN EN 50173-1, Ferrulen
aus Zirkonia Keramik, Kontakte mit APC 8 Grad, DIN EN
61753-1, Assemblierungsklasse Grade C, Anzahl
Ausbrüche 12, bestückt mit E-2000 compact/duplex
Durchführungskupplungen,
Anzahl Kupplungen  24  St,
Anzahl Pigtails  24  St.
Menge: 1,000 St

**03.01.0030 Spleisboxx19 Zoll 24xE9/125 0M 3, Lc**
metallisches Gehäuse zur Befestigung auf Tragschiene;
Gehäuselochungen vorhanden für alternative Wandmontage;
Deckelgehäuse klappbar und rastend;
Frontblende verschraubt, abnehmbar und wechselbar;
Kabelzuführung aus mindestens drei Richtungen möglich;
Zugentlastungsklemme für Bündelader- und Mini-
Breakoutkabel;
LWL-Kupplungen montiert;
Beschriftungsstreifen auf der Frontseite;
Tragschienenhalter montiert auf Rückseite;
Spleisskassette mit Deckel eingebaut, klappbar;
Spleisskassette inkl. metallischer Crimpspleißschutze;
Faserpigtails auf Kupplungen gesteckt, offene Enden
spleißfertig abgesetzt und in Spleißkassette abgelegt;
Faserpigtails farbig codiert;

Anforderungen:
Gehäuse:
- Maße: max. 125x35mm (HxB)
- Tiefe: max. 140mm
- Befestigung: TH35 nach DIN 60715
- Material Stahlblech 1mm,
pulverbeschichtet
- Farbe: lichtgrau, ähnlich RAL 7035
Frontplatte:
- Befestigung: mit Gehäuse verschraubt
- Material Aluminium, pulverbeschichtet
- Farbe: lichtgrau, ähnlich RAL 7035
Kupplungen:
- Typ: E2000Compact gem. IEC 61754-2
- Montage: Snap-In
- Anzahl: mindestens 6xE2000compact
- Hülse: Keramik
- Farbe: grün
Pigtails:
- Länge: 1,5m
- Farbe codiert gem. IEC 60304
- Fasertyp E9/125 OM 3 gem G657.A1

Lieferung inklusive:
- Kabeldurchführung: M20x1,5
- Blindstopfen 2 x M20
- Kabelbinder mindestens 2 Stück
- Spleißkassette 1 x mit Deckel
- Crimpspleißschutz metallisch, mindestens 12
Stück
- Tragschienenadapter: metallisch, montiert
- Kabelzugentlastung: bestehend aus Grundträger,
Klemmblech, Schraube
Menge: 1,000 st

**03.01.0040 Messung LWL OF1000**
STLB-Bau 2016-10 061
Messung LWL-Kabel, DIN EN 50173, OF 1000, Nachweis der
Polarität, Länge und Einfügedämpfung, Dokumentation
vorab digital zur Prüfung und nach Freigabe als
Ausdruck und auf Datenträger, im PDF-Format und mit
Originaldateien, als Standard-Report, in 2-facher
Ausfertigung.
Menge: 20,000 St

**03.01.0050 Patchfeld Spleißkassette LWL fix OM 3 LC**
Patchfeld mit Spleißkassette und allem systembedingten
Zubehör, LWL, 2 Höheneinheiten, zum Festeinbau,
Einmodenfaser OM 3, DIN EN 50173-1, Ferrulen aus
Zirkonia Keramik, Kontakte mit APC 8 Grad, DIN EN
61753-1, Assemblierungsklasse Grade B, Anzahl
Ausbrüche 24, bestückt mit LC-Durchführungskupplungen,
Anzahl Kupplungen  24  St,
Anzahl Pigtails  24  St.
Menge: 1,000 St

**03.01.0060 EDV Schrank HE 42**
- Mit festem 19-Einbau frontseitig und
 rückseitig für Einbauten nach DIN EN 60297-3
  Schrankgröße H/B/T =2.00x 80x 80 cm/ 42 HE,
  inkl. Be-und Entlüftung
- Asymmetrische Installation der Profile im
 Schrank (19 Zoll Bereich auf der rechten
 Seite), optional auch linksseitig oder mittig
 möglich

- Einbau von Einbschubschienen und 19-
 Zwischenböden möglich
- Flexible Montage der Einbauten mit T-Nut
 Belastbarkeit (statisch)
 - 1000 kg bei stationärer Ausführung
 - 300 kg bei mobiler Ausführung
 Farbe
 Bestellendziffer .1:
 Deckblech, Verkleidungsteile und Rücktür:
 RAL 7035 Lichtgrau
 Schrankprofile: RAL 5008 Graublau
 Bestellendziffer .9:
 Deckblech, Verkleidungsteile und Rücktür:
 RAL 7035 Lichtgrau
 Schrankprofile: RAL 7021 Schwarzgrau
 Lieferumfang
 1 Grundgestell mit 4 Dacobas Profilen
 4 19 T-Nut Profile mit HE Markierung
 1 Frontblende mit zusätzlichem
 Installationsplatz für 3x 3HE
 2 Seitenteile (abnehmbar)
 1 Deckel geschlossen
 1 Rücktür, einflügelig, Stahlblech, mit
 Griff und Schließzylinder
 4 Stellfüße (bei stationärer Ausführung)
 4 Doppellenkrollen, 2x Lenkrollen und
 2x Bockrollen (bei mobiler Ausführung)
 1 Erdungsset, komplett (VDE 0100)
Menge: 1,000 St

**03.01.0070 Patchkabel LWL L 2 m E2000 compact/duplex 2.Seite E2000 compact/duplex**
Patchkabel, LWL, Multiodenfaser OM3, DIN EN 50173-1, 2
E 9/125,
Länge Kabel  2  m,

liefern, montieren und anzuschliesen.
Menge: 6,000 St

**03.01.0080 Kabelführungsleiste**
19 Zoll Kabelführungsleiste 1HE
5 x Kabelösen aus Stahl

liefern und betriebsfertig montieren.
Menge: 8,000 ST

**03.01.0090 Patchpanel modular 24xRJ45 voll bestückt**
Kategorie 6 A, 19", 1HEVerteilfeld,
24 Ports mit einzelgeschirmten RJ45-Buchsen,
Farbe kieselgrau (RAL 7035)

Geschlossenes Metallgehäuse, Schirmhaube zur
werkzeuglosen Montage, variable Rasthöhe zur
Anpassung an verschiedene Kabeldurchmesser,
separate Schirmkontaktierung für jedes
Datenkabel, VDE Erdungsklemme des
Verteilfeldes, getrennte Schirmkontaktierung
und Zugentlastung, integrierte Kabelabfangung,
Erfüllung der Komponentenanforderung für die Kategorie
6
nach De-Embedded Testing nach TIA 586 B 2.1
bzw. NP IEC 60603-7-5 bis 250 MHz auf allen
Paarbelegungen, Erfüllung der Linkklasse E
nach IS 11801 2te Ausgabe, für Gigabit
Ethernet 1000 Base T, 1000 Base TX,
1000 Base TX2 und ATM LAN 1200 Mbit/s
Erfüllung der EN 55022 Klasse B
(Abstrahlung),

Buchsen: RJ 45, Einzelschirmung
Anzahl RJ-45: 24
Anschluss: 8-polig
Schirmkontakt: 4-fach
Anschlusstechnik: LSA+ kompatible Enhanced
110Connect IDC Blocks Schneidklemme
Beschaltung: TIA 586 A oder B
Aderndurchmesser: 0,4 - 0,65 mm (AWG 22-24)
Erdung: DIN Erdungsbolzen
Farbe: RAL7035
Einbaumaß: 1 HE
komplett liefern, montieren und betriebsfertig
anschließen.

angebotenes
Fabrikat: '............................................
........'
  (vom Bieter einzutragen)

Typ:  '...........................................
.........'
  (vom Bieter einzutragen)

Fehlende Angaben führen gemäß § 16 Absatz 1 Nr. 3
VOB/A
zum Ausschluss des Angebotes.
Menge: 8,000 ST

**03.01.0100 Patchkabel 1m**
RJ-45 Rangier- bzw. Anschlusskabel der Kategroie 6,
2 Meter, Farbe weiß,

liefern, komplett betriebsfertig montieren und
anschließen.
Menge: 30,000 ST

**03.01.0110 Datendose Kat 6 2-fach**
Kategorie 6 A / 10 GB Zweifach-Anschlussdose
Schrägauslass
zur Aufnahme  von 1 einzelgeschirmten 6 A RJ45-Buchsen,
oder wahlweise mit LWL und UTP Jacks,
mit  Blindabdeckungen sowie 1 Beschriftungsfeldern

Farbe: reinweiß (RAL 9010)
Einbaumass: 1 HE
Maße: 50 x 50 mm
Inkl. Zentralplatte
inkl. Rahmen

komplett liefern, montieren und betriebsfertig
anschließen.
Menge: 112,000 ST

**03.01.0120 Datenkabel Kat 7A Simplex 1200 MHz ( halogenfrei )**
1200 MHz AWG 23 Gebäude-Innenkabel mit Geflecht-
und Paar-Folienschirm S/FTP PIMF orange  4x(2xAWG23/1
PiMF 1200 MHz) KAT 7A, ( halogenfrei )
Farbe weiß

Mehrdienstefähiges, kompaktes, doppelt
geschirmtes 1200 MHz AWG 23 Gebäude-
Innenkabel für Universelle Strukturierte
Gebäudeverkabelungen (IS 11801, EN 50173,
TIA 586) mit Geflecht- und Paar-Folienschirm
4x(2xAWG23/1 PiMF 1200 MHz), übertrifft die
Anforderungen von Kategorie 7 zum Aufbau von
Übertragungsstrecken der Klasse E nach DIN
44312-5 und Kategorie 7 für die Klasse F
gemäß IS 11801 bzw. EN 50173 deutlich,
halogenfrei flammwidrig, LS-FRNC.

Adern: 1,45 mm, paarig verseilt
Leiter: AWG 23
Schirm: Paare einzeln abgeschirmt, Geflechtschirm
Mantel: flammwidrig und halogenfrei LSFRNC
Farbe: weiß
Isolationswiderstand: min. 5GOhm x km
Außendurchmesser: 8 mm nominal
Impedanz: 100 Ohm +/- 15% / > 1 MHz
Betriebskapazität: 46 nF/km
Transferimpedanz: max. 5mOhm/m /10 MHz
Brandlast: 0,126 kWh/m gem. IEC 60332-3
NVP: 0,74 x c
Biegeradius: 4x Kabeldurchmesser verlegt,
8 x Kabeldurchmesser bei Installation gemäß
EN 50174
komplett liefern, in Teillängen, betriebsfertig
verlegen

angebotenes
Fabrikat: '............................................
........'
  (vom Bieter einzutragen)

Typ:  '...........................................
.........'
  (vom Bieter einzutragen)

Fehlende Angaben führen gemäß § 16 Absatz 1 Nr. 3
VOB/A
zum Ausschluss des Angebotes.
Menge: 10080,000 M

**03.01.0130 Messung Kupfer CAT 6 A**
Messungen und Dokumentation Kupferverkabelung

Es werden Messungen gemäß prEN50173-1 2nd
Messungen Class-E (Channel) für jede Verkabelungsstrecke durchgeführt.

Die Dokumentation der Anschlussdosen und der
Patchpanel erfolgt nach Vorgaben des Auftragsgebers.

Die Dokumentation der Messungen erfolgt in
elektronischer Form, wobei die Ergebnisse tabellarisch
und grafisch gespeichert werden.
Menge: 112,000 ST

**03.01.0140 Dokumentation (KAT 6 A )**
Dokumentation über die Kontakt- bzw. PIN-Belegungen
eines aufgelegten Kabelstranges Klass E
der EDV-Anlage,
inkl. Beschriftung auf den EDV-Anschlussdosen und
den Patchfeldern im Verteilerschrank,
siehe Vorbemerkungen.
Menge: 112,000 ST

**03.01.0150 Kabelbühne**
Breite 400 mm, mit Hängestiele Länge 500 mm und
Ausleger 400 mm
Menge: 70,000 m

**03.01.0160 Ausleger 400mm**
Ausleger aus Stahl feuerverzinkt,
schwere Ausführung, Länge: 400 mm,
komplett mit allem Verbindungs- und efestigungsmaterial, liefern und betriebsfertig montieren.
Menge: 80,000 ST

**03.01.0170 Hängestiele 500 mm**
Hängestiele 500 mm,
komplett mit allem Verbindungs- und Befestigungsmaterial ( Stahldübel ), liefern und betriebsfertig
montieren.
Menge: 80,000 ST

**03.01.0180 F90 Kabelbühne**
Breite 400 mm, mit Hängestiele Länge 500 mm und
Ausleger 400 mm
Menge: 20,000 m

**03.01.0190 Rohr für DN 40**
Kunststoff-Isolierrohr DN40
als Teilmengen liefern und montieren
Menge: 480,000 m

### Abschnitt 04 Acespoint inkl. Verkabelung, Verteileranteil und Installationsmaterial

#### Unterabschnitt 04.01 Die nachfolgenden Positionen beinhalten liefern montieren und betriebsfertig anschließen

**04.01.0010 Access-Point**
Access-Point UbiQuiti UniFi AP AC Pro UAP-AC-PRO
1750 MBit/s, PoE

 WLAN-Übertragung bis 1750 Mbit/s
 Für Indoor und Outdoor, 9 Watt max. Leistungsaufnahme
 USB-Anschluss für eine optionale
Lautsprechererweiterung
 unterstützt Power-over-Ethernet PoE 802.3af für
flexible Platzierung
 Leicht skalierbar für Unternehmensumgebungen
 Lückenlose WLAN-Abdeckung ideal für kleine Netzwerke
für Zuhause
 Mit Dual Band, MU-MIMO und AC Standard
----------------------------------------
Merkmale:
Umgebung für: Indoor, Outdoor
Stromversorgung: PoE
WLAN-Übertragung bis: 1750 Mbit/s
----------------------------------------
weitere Produktinformationen:
Umgebung für: innen & außen
Stromversorgung: PoE
WLAN-Geschwindigkeit: bis 1750 Mbit/s (1300 Mbit/s
5GHz + 450 Mbit/s 2,4GHz)
Antennengewinn: 3 x 3 dBi
Netzwerk-Anschluss: 2x RJ45 Gigabit-LAN
Wireless-Standard: 802.11b/g/n/ac Dual Band
Funktion: WLAN-Hotspot, Access Point, PoE-Funktion
Lieferung: inkl. PoE-Netzteil, Schrauben und Dübel
----------------------------------------
sonstiges: für Indoor- und Outdoor-Nutzung (für
überdachten Außenbereich), 9 Watt max.
Leistungsaufnahme, unterstützt Power-over-Ethernet PoE
802.3af für flexible Platzierung, mit USB-Anschluss
für eine optionale Lautsprechererweiterung
Ubiquiti Access Points für lückenlose WLAN-Abdeckung
sind ideal für kleine Netzwerke für Zuhause, aber auch
leicht skalierbar für Unternehmensumgebungen. Die
Access-Points bieten für jeden Kunden die richtige
Lösung: Es gibt Modelle für Indoor- und Outdoor-
Anwendungen, mit Dual Band, MU-MIMO und AC Standard.

Das obengenannte Fabrikat ist verbindlich anzubieten.

Liefern, montieren und Inbetriebnahme
Menge: 71,000 Stk

**04.01.0020 LWL-Leitung A/I-DQ(ZN)BH 1x12E9/125 OM 3**
Installationskabel A/I-DQ(ZN)BH 1x12E9/125 OM3
geeignet für direkte Erdverlegung;
zum Aufbau von Übertragungsstrecken OF10000 bei
Anwendung 100Gbase-ER4 gem. Tabelle F.5 in
EN50173-1:2011-09;
nichtmetallischer Nagetierschutz;
Dispersion: max. 18 ps/nm x km

liefern, montieren und anschließen
Menge: 20,000 m

**04.01.0030 Patchfeld Spleißkassette LWL fix OM 3/ E2000 compact/duplex**
Patchfeld mit Spleißkassette und allem systembedingten
Zubehör, LWL, 2 Höheneinheiten, zum Festeinbau,
modular, Einmodenfaser OM 3, DIN EN 50173-1, Ferrulen
aus Zirkonia Keramik, Kontakte mit APC 8 Grad, DIN EN
61753-1, Assemblierungsklasse Grade C, Anzahl
Ausbrüche 12, bestückt mit E-2000 compact/duplex
Durchführungskupplungen,
Anzahl Kupplungen  24  St,
Anzahl Pigtails  24  St.
Menge: 1,000 St

**04.01.0040 Spleisboxx19 Zoll 24xE9/125 0M 3, Lc**
metallisches Gehäuse zur Befestigung auf Tragschiene;
Gehäuselochungen vorhanden für alternative Wandmontage;
Deckelgehäuse klappbar und rastend;
Frontblende verschraubt, abnehmbar und wechselbar;
Kabelzuführung aus mindestens drei Richtungen möglich;
Zugentlastungsklemme für Bündelader- und Mini-
Breakoutkabel;
LWL-Kupplungen montiert;
Beschriftungsstreifen auf der Frontseite;
Tragschienenhalter montiert auf Rückseite;
Spleisskassette mit Deckel eingebaut, klappbar;
Spleisskassette inkl. metallischer Crimpspleißschutze;
Faserpigtails auf Kupplungen gesteckt, offene Enden
spleißfertig abgesetzt und in Spleißkassette abgelegt;
Faserpigtails farbig codiert;

Anforderungen:
Gehäuse:
- Maße: max. 125x35mm (HxB)
- Tiefe: max. 140mm
- Befestigung: TH35 nach DIN 60715
- Material Stahlblech 1mm,
pulverbeschichtet
- Farbe: lichtgrau, ähnlich RAL 7035
Frontplatte:
- Befestigung: mit Gehäuse verschraubt
- Material Aluminium, pulverbeschichtet
- Farbe: lichtgrau, ähnlich RAL 7035
Kupplungen:
- Typ: E2000Compact gem. IEC 61754-2
- Montage: Snap-In
- Anzahl: mindestens 6xE2000compact
- Hülse: Keramik
- Farbe: grün
Pigtails:
- Länge: 1,5m
- Farbe codiert gem. IEC 60304
- Fasertyp E9/125 OM 3 gem G657.A1

Lieferung inklusive:
- Kabeldurchführung: M20x1,5
- Blindstopfen 2 x M20
- Kabelbinder mindestens 2 Stück
- Spleißkassette 1 x mit Deckel
- Crimpspleißschutz metallisch, mindestens 12
Stück
- Tragschienenadapter: metallisch, montiert
- Kabelzugentlastung: bestehend aus Grundträger,
Klemmblech, Schraube
Menge: 1,000 st

**04.01.0050 Messung LWL OF1000**
STLB-Bau 2016-10 061
Messung LWL-Kabel, DIN EN 50173, OF 1000, Nachweis der
Polarität, Länge und Einfügedämpfung, Dokumentation
vorab digital zur Prüfung und nach Freigabe als
Ausdruck und auf Datenträger, im PDF-Format und mit
Originaldateien, als Standard-Report, in 2-facher
Ausfertigung.
Menge: 4,000 St

**04.01.0060 Patchfeld Spleißkassette LWL fix OM 3 LC**
Patchfeld mit Spleißkassette und allem systembedingten
Zubehör, LWL, 2 Höheneinheiten, zum Festeinbau,
Einmodenfaser OM 3, DIN EN 50173-1, Ferrulen aus
Zirkonia Keramik, Kontakte mit APC 8 Grad, DIN EN
61753-1, Assemblierungsklasse Grade B, Anzahl
Ausbrüche 24, bestückt mit LC-Durchführungskupplungen,
Anzahl Kupplungen  24  St,
Anzahl Pigtails  24  St.
Menge: 1,000 St

**04.01.0080 Patchkabel LWL L 2 m E2000 compact/duplex 2.Seite E2000 compact/duplex**
Patchkabel, LWL, Multiodenfaser OM3, DIN EN 50173-1, 2
E 9/125,
Länge Kabel  2  m,

liefern, montieren und anzuschliesen.
Menge: 2,000 St

**04.01.0090 Kabelführungsleiste**
19 Zoll Kabelführungsleiste 1HE
5 x Kabelösen aus Stahl

liefern und betriebsfertig montieren.
Menge: 2,000 ST

**04.01.0100 Patchpanel modular 24xRJ45 voll bestückt**
Kategorie 6 A, 19", 1HEVerteilfeld,
24 Ports mit einzelgeschirmten RJ45-Buchsen,
Farbe kieselgrau (RAL 7035)

Geschlossenes Metallgehäuse, Schirmhaube zur
werkzeuglosen Montage, variable Rasthöhe zur
Anpassung an verschiedene Kabeldurchmesser,
separate Schirmkontaktierung für jedes
Datenkabel, VDE Erdungsklemme des
Verteilfeldes, getrennte Schirmkontaktierung
und Zugentlastung, integrierte Kabelabfangung,
Erfüllung der Komponentenanforderung für die Kategorie
6
nach De-Embedded Testing nach TIA 586 B 2.1
bzw. NP IEC 60603-7-5 bis 250 MHz auf allen
Paarbelegungen, Erfüllung der Linkklasse E
nach IS 11801 2te Ausgabe, für Gigabit
Ethernet 1000 Base T, 1000 Base TX,
1000 Base TX2 und ATM LAN 1200 Mbit/s
Erfüllung der EN 55022 Klasse B
(Abstrahlung),

Buchsen: RJ 45, Einzelschirmung
Anzahl RJ-45: 24
Anschluss: 8-polig
Schirmkontakt: 4-fach
Anschlusstechnik: LSA+ kompatible Enhanced
110Connect IDC Blocks Schneidklemme
Beschaltung: TIA 586 A oder B
Aderndurchmesser: 0,4 - 0,65 mm (AWG 22-24)
Erdung: DIN Erdungsbolzen
Farbe: RAL7035
Einbaumaß: 1 HE
komplett liefern, montieren und betriebsfertig
anschließen.

angebotenes
Fabrikat: '............................................
........'
  (vom Bieter einzutragen)

Typ:  '...........................................
.........'
  (vom Bieter einzutragen)

Fehlende Angaben führen gemäß § 16 Absatz 1 Nr. 3
VOB/A
zum Ausschluss des Angebotes.
Menge: 2,000 ST

**04.01.0110 Patchkabel 1m**
RJ-45 Rangier- bzw. Anschlusskabel der Kategroie 6,
2 Meter, Farbe weiß,

liefern, komplett betriebsfertig montieren und
anschließen.
Menge: 6,000 ST

**04.01.0120 Datendose Kat 6 2-fach**
Kategorie 6 A / 10 GB Zweifach-Anschlussdose
Schrägauslass
zur Aufnahme  von 1 einzelgeschirmten 6 A RJ45-Buchsen,
oder wahlweise mit LWL und UTP Jacks,
mit  Blindabdeckungen sowie 1 Beschriftungsfeldern

Farbe: reinweiß (RAL 9010)
Einbaumass: 1 HE
Maße: 50 x 50 mm
Inkl. Zentralplatte
inkl. Rahmen

komplett liefern, montieren und betriebsfertig
anschließen.
Menge: 71,000 ST

**04.01.0130 Datenkabel Kat 7A Simplex 1200 MHz ( halogenfrei )**
1200 MHz AWG 23 Gebäude-Innenkabel mit Geflecht-
und Paar-Folienschirm S/FTP PIMF orange  4x(2xAWG23/1
PiMF 1200 MHz) KAT 7A, ( halogenfrei )
Farbe weiß

Mehrdienstefähiges, kompaktes, doppelt
geschirmtes 1200 MHz AWG 23 Gebäude-
Innenkabel für Universelle Strukturierte
Gebäudeverkabelungen (IS 11801, EN 50173,
TIA 586) mit Geflecht- und Paar-Folienschirm
4x(2xAWG23/1 PiMF 1200 MHz), übertrifft die
Anforderungen von Kategorie 7 zum Aufbau von
Übertragungsstrecken der Klasse E nach DIN
44312-5 und Kategorie 7 für die Klasse F
gemäß IS 11801 bzw. EN 50173 deutlich,
halogenfrei flammwidrig, LS-FRNC.

Adern: 1,45 mm, paarig verseilt
Leiter: AWG 23
Schirm: Paare einzeln abgeschirmt, Geflechtschirm
Mantel: flammwidrig und halogenfrei LSFRNC
Farbe: weiß
Isolationswiderstand: min. 5GOhm x km
Außendurchmesser: 8 mm nominal
Impedanz: 100 Ohm +/- 15% / > 1 MHz
Betriebskapazität: 46 nF/km
Transferimpedanz: max. 5mOhm/m /10 MHz
Brandlast: 0,126 kWh/m gem. IEC 60332-3
NVP: 0,74 x c
Biegeradius: 4x Kabeldurchmesser verlegt,
8 x Kabeldurchmesser bei Installation gemäß
EN 50174
komplett liefern, in Teillängen, betriebsfertig
verlegen

angebotenes
Fabrikat: '............................................
........'
  (vom Bieter einzutragen)

Typ:  '...........................................
.........'
  (vom Bieter einzutragen)

Fehlende Angaben führen gemäß § 16 Absatz 1 Nr. 3
VOB/A
zum Ausschluss des Angebotes.
Menge: 6500,000 M

**04.01.0140 Messung Kupfer CAT 6 A**
Messungen und Dokumentation Kupferverkabelung

Es werden Messungen gemäß prEN50173-1 2nd
Messungen Class-E (Channel) für jede Verkabelungsstrecke durchgeführt.

Die Dokumentation der Anschlussdosen und der
Patchpanel erfolgt nach Vorgaben des Auftragsgebers.

Die Dokumentation der Messungen erfolgt in
elektronischer Form, wobei die Ergebnisse tabellarisch
und grafisch gespeichert werden.
Menge: 71,000 ST

**04.01.0150 Dokumentation (KAT 6 A )**
Dokumentation über die Kontakt- bzw. PIN-Belegungen
eines aufgelegten Kabelstranges Klass E
der EDV-Anlage,
inkl. Beschriftung auf den EDV-Anschlussdosen und
den Patchfeldern im Verteilerschrank,
siehe Vorbemerkungen.
Menge: 71,000 ST

**04.01.0160 Kabelbühne**
Breite 400 mm, mit Hängestiele Länge 500 mm und
Ausleger 400 mm
Menge: 10,000 m

**04.01.0170 Ausleger 400mm**
Ausleger aus Stahl feuerverzinkt,
schwere Ausführung, Länge: 400 mm,
komplett mit allem Verbindungs- und efestigungsmaterial, liefern und betriebsfertig montieren.
Menge: 10,000 ST

**04.01.0180 Hängestiele 500 mm**
Hängestiele 500 mm,
komplett mit allem Verbindungs- und Befestigungsmaterial ( Stahldübel ), liefern und betriebsfertig
montieren.
Menge: 10,000 ST

**04.01.0190 F90 Kabelbühne**
Breite 400 mm, mit Hängestiele Länge 500 mm und
Ausleger 400 mm
Menge: 4,000 m

**04.01.0200 Rohr für DN 40**
Kunststoff-Isolierrohr DN40
als Teilmengen liefern und montieren
Menge: 120,000 m
